# Amplificateur de mât

- Propriété du fichier: CYPE Ingenieros S.A.
- Format: FIEBDC-3/2016
- Logiciel: Générateur de prix de la construction. CYPE Ingenieros, S.A.
- Date: 20/09/2024
- Zone géographique: Gabon
- Devise: XAF
- Coûts indirects: 3 %
- Frais généraux: 13 %
- Bénéfice: 6 %
- TVA: 18 %

## T Équipements techniques

### TT Installations de télécommunication

#### TTX Réseaux de câbles co-axiaux

**TTX080** U Amplificateur de mât.
Amplificateur de mât, à 3 entrées, BI/FM/BIII-UHF-FI, de 35 dB de gain maximum. Comprend les connecteurs type "F", la source d'alimentation, la charge résistive et les accessoires nécessaires pour être correctement installée.
Inclut: Montage, connexion et contrôle de son bon fonctionnement.
Critère pour le métré: Nombre d'unités prévues, selon documentation graphique du Projet.
Critère pour le mémoire: On mesurera le nombre d'unités réellement exécutées selon les spécifications du Projet.

| Code | U | Désignation | Quantité | Prix | Montant |
|---|---|---|---|---|---|
| mt40eaf011b | U | Amplificateur de mât, à 3 entrées, BI/FM/BIII-UHF-FI, de 35 dB de gain maximum, avec boîte de protection en ABS, y compris les connecteurs type "F". (matériau) | 1 | 31287.28 | 31287.280 |
| mt40eaf040d | U | Source d'alimentation, à une sortie, de 250 mA d'intensité maximale à 18 Vcc de tension. (matériau) | 1 | 24469.33 | 24469.330 |
| mt40eaf100a | U | Charge résistive de 75 Ohm, pour fermeture. (matériau) | 1 | 2200.15 | 2200.150 |
| mo001 | h | Compagnon professionnel III/CP2 installateur en télécommunications. (main-d'œuvre) | 0.56 | 4266.11 | 2389.022 |
| mo056 | h | Ouvrier professionnel II/OP installateur en télécommunications. (main-d'œuvre) | 0.56 | 2656.75 | 1487.780 |
| % | % | Frais de chantier des unités d'ouvrage | 2 % | 61833.562 | 1236.671 |
|  |  | Coûts directs |  |  | 63070.233 |

## Ressources

**mt40eaf011b** U Amplificateur de mât
Données techniques: Coût énergétique 0.133 MJ; Émission de CO2 0.210 kg
Déchets:
- emballage: re150101 Emballages en papier et en carton. (composant de déchet); quantité 0.247 kg; Code CED 15 01 01; Masse de l'élément 1 kg; Volume 0.001333 m3

**mt40eaf040d** U Source d'alimentation, à une sortie, de 250 mA d'intensité maximale à 18 Vcc de tension
Données techniques: Coût énergétique 37.587 MJ; Émission de CO2 2.004 kg
Déchets:
- emballage: re150101 Emballages en papier et en carton; quantité 0.032 kg

**mt40eaf100a** U Charge résistive de 75 Ohm, pour fermeture
Données techniques: Coût énergétique 0.133 MJ; Émission de CO2 0.210 kg
Déchets:
- emballage: re150101 Emballages en papier et en carton; quantité 0.247 kg
