# Rainurage latéral horizontal, pour connexion entre fondations, en reprise en sous-oeuvre de fondation

- Propriété du fichier: CYPE INGENIEROS, S.A.
- Format: FIEBDC-3/2002
- Zone géographique: Gabon
- Devise: XAF
- Coûts indirects: 3.00 %
- Frais généraux: 13.00 %
- Bénéfice: 6.00 %
- TVA: 18.00 %

## G Structure et gros oeuvre

### GA Transformations et réparations

#### GAO Reprises en sous-oeuvre

**GAO210** m Rainurage latéral horizontal, pour connexion entre fondations, en reprise en sous-oeuvre de fondation.
Rainurage latéral horizontal dans une fondation existante en béton, de 10x10 cm de section, avec un marteau-piqueur, pour la connexion latérale entre la fondation existante et la nouvelle fondation en béton, en reprise en sous-oeuvre de fondation.
Critère d'évaluation économique: Le prix ne comprend pas la nouvelle fondation.
Inclut: Réalisation d'une entrée dans une fondation existante. Retrait et stockage des décombres. Chargement manuel des décombres dans le camion ou la benne.
Critère pour le métré: Longueur mesurée selon documentation graphique du Projet.
Critère pour le mémoire: On mesurera la longueur réellement exécutée selon les spécifications du Projet.

| Code | U | Désignation | Quantité | Prix | Montant |
|---|---|---|---|---|---|
| mq05mai030 | h | Marteau pneumatique. (matériel) | 0.627 | 2439.93 | 1529.84 |
| mq05pdm010a | h | Compresseur portable électrique 2 m³/min de débit. (matériel) | 0.313 | 2278.47 | 713.16 |
| mo089 | h | Ouvrier professionnel II/OP du béton. (main-d'œuvre) | 1.463 | 2768.19 | 4049.86 |
| % | % | Frais de chantier des unités d'ouvrage | 2 % | 6292.86 | 125.86 |
|  |  | Coûts directs |  |  | 6418.72 |
