# Protection contre le soleil d'une zone de travail

- Propriété du fichier: CYPE INGENIEROS, S.A.
- Format: FIEBDC-3/2002
- Zone géographique: Gabon
- Devise: XAF
- Coûts indirects: 3.00 %
- Frais généraux: 13.00 %
- Bénéfice: 6.00 %
- TVA: 18.00 %

## S Sécurité et santé

### SC Équipements de protection collective

#### SCT Protection des zones de travail

**SCT020** U Protection contre le soleil d'une zone de travail.
Protection contre le soleil d'une zone de travail de 4x8 m, composée de bâche en polyéthylène haute densité, avec traitement ultraviolet, couleur verte et 4 rondins de bois, de 10 à 12 cm de diamètre, de 4 m de longueur, enfoncés dans le terrain, amortissables en 5 utilisations. Comprend la corde de fibre et les éléments de fixation au sol pour l'ancrage des rondins au terrain et la corde de fibre et les ancrages mécaniques en acier inoxydable pour la fixation de la maille aux rondins.
Critère pour le métré: Nombre d'unités prévues, selon Plan général de coordination en matière de sécurité et de protection de la santé.
Critère pour le mémoire: On mesurera le nombre d'unités réellement exécutées selon spécifications d'Étude ou d'Étude Basique de Sécurité et Santé.

| Code | U | Désignation | Quantité | Prix | Montant |
|---|---|---|---|---|---|
| mt50spr050 | m² | Bâche en polyéthylène haute densité, avec traitement ultraviolet, couleur verte, 60% de pourcentage de coupe-vent, avec des trous tous les 20 cm sur tout le périmètre. (matériau) | 32.000 | 553.83 | 17722.56 |
| mt50spr080b | m | Corde en fibre, D=12 mm. (matériau) | 30.000 | 406.02 | 12180.60 |
| mt50spv030a | m | Rondin de bois, de 10 à 12 cm de diamètre. (matériau) | 3.200 | 3984.02 | 12748.86 |
| mt50spd077 | U | Ancrage mécanique en acier inoxydable, avec piton fermé et filet-bois. (matériau) | 4.000 | 7253.28 | 29013.12 |
| mt07aco055e | kg | Barres en acier haute adhérence, Fe E 500, de divers diamètres. (matériau) | 0.440 | 783.43 | 344.71 |
| mo119 | h | Compagnon professionnel III/CP2 Sécurité et Santé. (main-d'œuvre) | 1.972 | 4151.67 | 8187.09 |
| mo120 | h | Ouvrier Sécurité et Santé. (main-d'œuvre) | 1.972 | 2561.25 | 5050.79 |
| % | % | Frais de chantier des unités d'ouvrage | 2 % | 85247.73 | 1704.95 |
|  |  | Coûts directs |  |  | 86952.68 |
