# Consolidation du revêtement absorbant

- Propriété du fichier: CYPE INGENIEROS, S.A.
- Format: FIEBDC-3/2002
- Zone géographique: Gabon
- Devise: XAF
- Coûts indirects: 3.00 %
- Frais généraux: 13.00 %
- Bénéfice: 6.00 %
- TVA: 18.00 %

## E Enveloppe et finition extérieure

### ES Traitements spéciaux de façade

#### ESO Consolidateurs

**ESO010** m² Consolidation du revêtement absorbant.
Réalisation d'une couche de scellement et de consolidation du revêtement absorbant détérioré, sur les parements verticaux, par application à la brosse, au rouleau ou au pistolet, d'imprégnation aqueuse consolidatrice, incolore, hydrofuge, monocomposant, finition semi-brillante, avec une consommation moyenne de 0,1 l/m². Comprend la protection des surfaces contiguës et le nettoyage final.
Inclut: Protection des surfaces contiguës. Application du produit. Nettoyage final.
Critère pour le métré: Surface mesurée selon documentation graphique du Projet.
Critère pour le mémoire: On mesurera la surface réellement exécutée selon les spécifications du Projet.

| Code | U | Désignation | Quantité | Prix | Montant |
|---|---|---|---|---|---|
| mt27tsu020b | l | Imprégnation aqueuse consolidatrice, incolore, hydrofuge, monocomposant, finition semi-brillante; à appliquer à la brosse, au rouleau ou au pistolet. (matériau) | 0.100 | 13810.97 | 1381.10 |
| mo111 | h | Ouvrier d'exécution I/OE2 enduiseur. (main-d'œuvre) | 0.160 | 2645.07 | 423.21 |
| % | % | Frais de chantier des unités d'ouvrage | 2 % | 1804.31 | 36.09 |
|  |  | Coûts directs |  |  | 1840.40 |
