# Étaiement d'un poteau en béton armé

- Propriété du fichier: CYPE INGENIEROS, S.A.
- Format: FIEBDC-3/2002
- Zone géographique: Gabon
- Devise: XAF
- Coûts indirects: 3.00 %
- Frais généraux: 13.00 %
- Bénéfice: 6.00 %
- TVA: 18.00 %

## P Interventions préalables

### PA Étaiement d'éléments de structure

#### PAT Étaiement de poteaux

**PAT010** U Étaiement d'un poteau en béton armé.
Exécution d'un étaiement de poteau en béton armé, jusqu'à le laisser sans charge avant de commencer les travaux de renfort et de réparation de ses armatures, composé de 500 kg de profilés laminés en acier NF EN 10025 S235JR placés dans les deux faces du poteau. Comprend les éléments d'étaiement et de fixation sur la structure porteuse, les chutes, les coupes, les soudures et les travaux de montage, la mise en charge et le retrait de l'appui après utilisation, avec les moyens adéquats.
Inclut: Implantation et marquage des axes d'appui sur les faces du poteau. Nettoyage et nivellement de la surface d'appui. Installation et mise en charge de l'étai. Démontage et retrait de l'étai une fois les travaux finalisés.
Critère pour le métré: Nombre d'unités prévues, selon documentation graphique du Projet.
Critère pour le mémoire: On mesurera le nombre d'unités réellement exécutées selon les spécifications du Projet.

| Code | U | Désignation | Quantité | Prix | Montant |
|---|---|---|---|---|---|
| mt07ala010aeb | kg | Acier laminé NF EN 10025 S235JR, en profilés laminés à chaud, pièces simples, pour applications structurales, finition avec impression antioxydante. Travaillé et monté en atelier, à placer avec assemblages soudés sur site. (matériau) | 500.000 | 1533.64 | 766820.00 |
| mo047 | h | Compagnon professionnel III/CP2 charpentier métal. (main-d'œuvre) | 13.951 | 4320.51 | 60275.44 |
| mo094 | h | Ouvrier professionnel II/OP charpentier métal. (main-d'œuvre) | 27.902 | 2768.19 | 77238.04 |
| mo020 | h | Compagnon professionnel III/CP2 construction. (main-d'œuvre) | 6.975 | 4151.67 | 28957.90 |
| mo113 | h | Ouvrier d'exécution I/OE1 construction. (main-d'œuvre) | 13.951 | 2561.25 | 35732.00 |
| % | % | Frais de chantier des unités d'ouvrage | 2 % | 969023.38 | 19380.47 |
|  |  | Coûts directs |  |  | 988403.85 |
