# Chargement et transport mécanique de matériaux archéologiques jusqu'au point de stockage

- Propriété du fichier: CYPE Ingenieros S.A.
- Format: FIEBDC-3/2016
- Logiciel: Générateur de prix de la construction. CYPE Ingenieros, S.A.
- Date: 20/09/2024
- Zone géographique: Gabon
- Devise: XAF
- Coûts indirects: 3 %
- Frais généraux: 13 %
- Bénéfice: 6 %
- TVA: 18 %

## P Interventions préalables

### PQ Travaux archéologiques

#### PQE Fouilles archéologiques et transports

**PQE100** m³ Chargement et transport mécanique de matériaux archéologiques jusqu'au point de stockage.
Chargement et transport mécanique de matériaux archéologiques, emballés, palettisés et déposés au point de regroupement dans le gisement jusqu'au point de stockage, situé à une distance de maximum de 10 km. Comprend le déchargement et le regroupement de ceux-ci dans la zone désignée.
Inclut: Chargement dans le camion des matériaux archéologiques. Transport et décharge. Entassement de la zone désignée.
Critère pour le métré: Volume mesuré selon documentation graphique du Projet.
Critère pour le mémoire: On mesurera le volume réellement transporté selon les spécifications du Projet.

| Code | U | Désignation | Quantité | Prix | Montant |
|---|---|---|---|---|---|
| mq04cag010b | h | Camion grue jusqu'à 10 t de charge maximale. (matériel) | 0.11 | 33489.28 | 3683.821 |
| mo112 | h | Ouvrier d'exécution I/OE2 construction. (main-d'œuvre) | 2.264 | 2603.16 | 5893.554 |
| % | % | Frais de chantier des unités d'ouvrage | 2 % | 9577.375 | 191.548 |
|  |  | Coûts directs |  |  | 9768.923 |
