# Distributeur de papier serviette

- Propriété du fichier: CYPE Ingenieros S.A.
- Format: FIEBDC-3/2016
- Logiciel: Générateur de prix de la construction. CYPE Ingenieros, S.A.
- Date: 09/04/2024
- Zone géographique: Gabon
- Devise: XAF
- Coûts indirects: 3 %
- Frais généraux: 13 %
- Bénéfice: 6 %
- TVA: 18 %

## T Équipements techniques

### TB Équipements sanitaires

#### TBT Distributeurs

**TBT040** U Distributeur de papier serviette.
Distributeur de papier à dévidage central, couvercle en polycarbonate fumé et base en ABS de couleur blanche, de 320x255x270 mm, pour un rouleau de papier à dévidage central de 195 mm de diamètre.
Inclut: Implantation. Mise en place et fixation.
Critère pour le métré: Nombre d'unités prévues, selon documentation graphique du Projet.
Critère pour le mémoire: On mesurera le nombre d'unités réellement mises en place selon les spécifications du Projet.

| Code | U | Désignation | Quantité | Prix | Montant |
|---|---|---|---|---|---|
| mt31abn055a | U | Distributeur de papier à dévidage central, couvercle en polycarbonate fumé et base en ABS de couleur blanche, de 320x255x270 mm, pour un rouleau de papier à dévidage central de 195 mm de diamètre. (matériau) | 1 | 54928.42 | 54928.420 |
| mo107 | h | Ouvrier professionnel II/OP plombier. (main-d'œuvre) | 0.19 | 2656.75 | 504.783 |
| % | % | Frais de chantier des unités d'ouvrage | 2 % | 55433.203 | 1108.664 |
|  |  | Coûts directs |  |  | 56541.867 |

## Ressources

**mt31abn055a** U Distributeur de papier à dévidage central
Données techniques: Coût énergétique 123.076 MJ; Émission de CO2 6.170 kg
Déchets:
- emballage: re150101 Emballages en papier et en carton. (composant de déchet); quantité 0.072 kg; Code CED 15 01 01; Masse de l'élément 1 kg; Volume 0.001333 m3
