# Distributeur de papier serviette

- Propriété du fichier: CYPE Ingenieros S.A.
- Format: FIEBDC-3/2016
- Logiciel: Générateur de prix de la construction. CYPE Ingenieros, S.A.
- Date: 09/04/2024
- Zone géographique: Gabon
- Devise: XAF
- Coûts indirects: 3 %
- Frais généraux: 13 %
- Bénéfice: 6 %
- TVA: 18 %

## T Équipements techniques

### TB Équipements sanitaires

#### TBT Distributeurs

**TBT040** U Distributeur de papier serviette.
Distributeur de serviettes en papier zigzag, en acier inoxydable AISI 430 avec finition satiné, de 305x266x120 mm, pour 400 serviettes, pliées en C.
Inclut: Implantation. Mise en place et fixation.
Critère pour le métré: Nombre d'unités prévues, selon documentation graphique du Projet.
Critère pour le mémoire: On mesurera le nombre d'unités réellement mises en place selon les spécifications du Projet.

| Code | U | Désignation | Quantité | Prix | Montant |
|---|---|---|---|---|---|
| mt31abp080a | U | Distributeur de serviettes en papier zigzag, en acier inoxydable AISI 430 avec finition satiné, de 305x266x120 mm, pour 400 serviettes, pliées en C. (matériau) | 1 | 42078.88 | 42078.880 |
| mo107 | h | Ouvrier professionnel II/OP plombier. (main-d'œuvre) | 0.19 | 2656.75 | 504.783 |
| % | % | Frais de chantier des unités d'ouvrage | 2 % | 42583.663 | 851.673 |
|  |  | Coûts directs |  |  | 43435.336 |
