# Tube flexible pour sprinkler

- Propriété du fichier: CYPE Ingenieros S.A.
- Format: FIEBDC-3/2016
- Logiciel: Générateur de prix de la construction. CYPE Ingenieros, S.A.
- Date: 20/09/2024
- Zone géographique: Gabon
- Devise: XAF
- Coûts indirects: 3 %
- Frais généraux: 13 %
- Bénéfice: 6 %
- TVA: 18 %

## T Équipements techniques

### TI Protections contre les incendies

#### TIP Systèmes d'approvisionnement en eau

**TIP050** U Tube flexible pour sprinkler.
Tube flexible pour sprinkler, de 0,7 m de longueur, avec raccord de connexion mâle de 1", à une extrémité et raccord de connexion femelle de 1/2", à l'autre extrémité.
Inclut: Connexion.
Critère pour le métré: Nombre d'unités prévues, selon documentation graphique du Projet.
Critère pour le mémoire: On mesurera le nombre d'unités réellement exécutées selon les spécifications du Projet.

| Code | U | Désignation | Quantité | Prix | Montant |
|---|---|---|---|---|---|
| mt41ita010a | U | Tube flexible pour sprinkler, de 0,7 m de longueur, avec raccord de connexion mâle de 1", à une extrémité et raccord de connexion femelle de 1/2", à l'autre extrémité. (matériau) | 1 | 26468.71 | 26468.710 |
| mo008 | h | Compagnon professionnel III/CP2 plombier. (main-d'œuvre) | 0.121 | 4266.11 | 516.199 |
| mo107 | h | Ouvrier professionnel II/OP plombier. (main-d'œuvre) | 0.121 | 2656.75 | 321.467 |
| % | % | Frais de chantier des unités d'ouvrage | 2 % | 27306.376 | 546.128 |
|  |  | Coûts directs |  |  | 27852.504 |
