# Profilé de transition entre les revêtements à différents niveaux, en acier inoxydable

- Propriété du fichier: CYPE Ingenieros S.A.
- Format: FIEBDC-3/2016
- Logiciel: Générateur de prix de la construction. CYPE Ingenieros, S.A.
- Date: 09/04/2024
- Zone géographique: Gabon
- Devise: XAF
- Coûts indirects: 3 %
- Frais généraux: 13 %
- Bénéfice: 6 %
- TVA: 18 %

## F Aménagements et finitions

### FE Éléments complémentaires de finitions

#### FEP Profilés décoratifs

**FEP130** m Profilé de transition entre les revêtements à différents niveaux, en acier inoxydable.
Profilé de transition entre les revêtements à différents niveaux, en acier inoxydable AISI 304, avec surface lisse, de 35 mm de largeur pour franchir des dénivelés entre 1 et 5 mm. POSE: avec des vis.
Inclut: Préparation de la surface support. Implantation. Découpe et préparation. Mise en place et fixation.
Critère pour le métré: Longueur mesurée selon documentation graphique du Projet. Le métré par casses et découpes n'a pas été augmenté, puisque 5% de pièces de plus ont été considérées dans la décomposition.
Critère pour le mémoire: On mesurera la longueur réellement exécutée selon les spécifications du Projet.

| Code | U | Désignation | Quantité | Prix | Montant |
|---|---|---|---|---|---|
| mt18jpc080a | m | Profilé de transition entre les revêtements à différents niveaux, en acier inoxydable AISI 304, avec surface lisse, de 35 mm de largeur pour franchir des dénivelés entre 1 et 5 mm, avec trous à visser à la surface support et vis. (matériau) | 1.05 | 3753.3 | 3940.965 |
| mo023 | h | Compagnon professionnel III/CP2 carreleur en revêtements de sols. (main-d'œuvre) | 0.056 | 4151.67 | 232.494 |
| % | % | Frais de chantier des unités d'ouvrage | 2 % | 4173.459 | 83.469 |
|  |  | Coûts directs |  |  | 4256.928 |

Déchets:
- pose: mt18jpc080a; facteur de déchet 0.0058303

## Ressources

**mt18jpc080a** m Profilé de transition entre les revêtements à différents niveaux
Données techniques: Coût énergétique 8.603 MJ; Émission de CO2 1.192 kg; Code CED 17 04 05; Masse de l'élément 0.165 kg; Volume 0.000079 m3
Déchets:
- emballage: re170203 Plastique. (composant de déchet); quantité 0.008 kg; Code CED 17 02 03; Masse de l'élément 1 kg; Volume 0.001667 m3
