# Scellement d'un joint de dilatation avec du mastic élastique

- Propriété du fichier: CYPE INGENIEROS, S.A.
- Format: FIEBDC-3/2002
- Zone géographique: Gabon
- Devise: XAF
- Coûts indirects: 3.00 %
- Frais généraux: 13.00 %
- Bénéfice: 6.00 %
- TVA: 18.00 %

## E Enveloppe et finition extérieure

### EE Étanchéité: imperméabilisations

#### EEJ Joints

**EEJ020** m Scellement d'un joint de dilatation avec du mastic élastique.
Scellement d'un joint de dilatation de 25 mm de largeur, dans un parement vertical extérieur, avec mastic élastomère monocomposant à base de polyuréthane, de couleur blanche, sur cordon en polyéthylène expansé à cellules fermées, de section circulaire de 30 mm de diamètre; finition par lissage du matériau avec une spatule.
Inclut: Nettoyage du support. Protection de la surface contiguë à la jonction. Remplissage du fond du joint. Application du mastic.
Critère pour le métré: Longueur mesurée selon documentation graphique du Projet.
Critère pour le mémoire: On mesurera la longueur réellement exécutée selon les spécifications du Projet.

| Code | U | Désignation | Quantité | Prix | Montant |
|---|---|---|---|---|---|
| mt15bas010f | m | Cordon en polyéthylène expansé à cellules fermées, de section circulaire de 30 mm de diamètre, pour le remplissage de fond de joint. (matériau) | 1.000 | 351.35 | 351.35 |
| mt15bas030a | U | Cartouche de mastic élastomère monocomposant à base de polyuréthane, de couleur blanche, de 600 ml, type F-25 HM selon NF EN ISO 11600, à haute adhérence et à durcissement rapide, avec des propriétés élastiques élevées, résistance aux intempéries, au vieillissement et aux rayons UV, apte pour être en contact avec eau potable, dureté Shore A approchée de 35 et allongement en rupture > 600%, selon NF EN ISO 11600. (matériau) | 0.413 | 5504.55 | 2273.38 |
| mo112 | h | Ouvrier d'exécution I/OE2 construction. (main-d'œuvre) | 0.235 | 2603.16 | 611.74 |
| % | % | Frais de chantier des unités d'ouvrage | 2 % | 3236.47 | 64.73 |
|  |  | Coûts directs |  |  | 3301.20 |
