# Préparation d'une surface en béton par projection d'eau et de matériau abrasif

- Propriété du fichier: CYPE INGENIEROS, S.A.
- Format: FIEBDC-3/2002
- Zone géographique: Gabon
- Devise: XAF
- Coûts indirects: 3.00 %
- Frais généraux: 13.00 %
- Bénéfice: 6.00 %
- TVA: 18.00 %

## E Enveloppe et finition extérieure

### EA Nettoyage, préparation et réparation

#### EAP Préparation

**EAP100** m² Préparation d'une surface en béton par projection d'eau et de matériau abrasif.
Préparation d'une surface en béton par projection d'eau et de matériau abrasif constitué de particules de silicate d'aluminium, de manière à supprimer les restes de saleté, de graisses et de poussière du support.
Inclut: Montage de la protection contre la poussière et l'eau. Montage et préparation de l'équipement. Application mécanique du jet d'eau chargé de particules. Démontage de l'équipement. Nettoyage de la surface support. Récupération et élimination de l'eau de nettoyage. Retrait et stockage du matériau projeté et des restes générés. Chargement du matériau projeté et des restes générés dans le camion ou la benne.
Critère pour le métré: Surface mesurée selon documentation graphique du Projet.
Critère pour le mémoire: On mesurera la surface réellement exécutée selon les spécifications du Projet.

| Code | U | Désignation | Quantité | Prix | Montant |
|---|---|---|---|---|---|
| mt08lim010a | kg | Abrasif pour le nettoyage par jet ou à pression, constitué de particules de silicate d'aluminium. (matériau) | 0.500 | 186.44 | 93.22 |
| mq08lch020a | h | Équipement de jet d'eau à pression. (matériel) | 0.116 | 3079.82 | 357.26 |
| mq08gel010k | h | Groupe électrogène insonorisé, triphasé, de 45 kVA de puissance. (matériel) | 0.116 | 2874.10 | 333.40 |
| mo112 | h | Ouvrier d'exécution I/OE2 construction. (main-d'œuvre) | 0.136 | 2603.16 | 354.03 |
| mo113 | h | Ouvrier d'exécution I/OE1 construction. (main-d'œuvre) | 0.136 | 2561.25 | 348.33 |
| % | % | Frais de chantier des unités d'ouvrage | 2 % | 1486.24 | 29.72 |
|  |  | Coûts directs |  |  | 1515.96 |
