# Pièces spéciales pour toiture inclinée de plaques bitumées

- Propriété du fichier: CYPE INGENIEROS, S.A.
- Format: FIEBDC-3/2002
- Zone géographique: Gabon
- Devise: XAF
- Coûts indirects: 3.00 %
- Frais généraux: 13.00 %
- Bénéfice: 6.00 %
- TVA: 18.00 %

## E Enveloppe et finition extérieure

### EU Couvertures de toitures inclinées

#### EUO Plaques ondulées bitumées

**EUO030** U Pièces spéciales pour toiture inclinée de plaques bitumées.
Entrée d'air, de 86x47 cm, pour toiture inclinée, avec une pente supérieure à 10%. Comprend les accessoires de fixation des pièces aux plaques.
Inclut: Implantation et mise en place des pièces spéciales sur les plaques de toiture. Fixation des pièces aux plaques.
Critère pour le métré: Nombre d'unités prévues, selon documentation graphique du Projet.
Critère pour le mémoire: On mesurera le nombre d'unités réellement exécutées selon les spécifications du Projet.

| Code | U | Désignation | Quantité | Prix | Montant |
|---|---|---|---|---|---|
| mt13lpo070a | U | Entrée d'air, de 86x47 cm, pour toiture de plaques bitumées. (matériau) | 1.000 | 69894.45 | 69894.45 |
| mt13lpo052c | U | Vis autoformeuse, pour la fixation sur support métallique. (matériau) | 12.000 | 88.17 | 1058.04 |
| mo051 | h | Compagnon professionnel III/CP2 monteur de parois industrielles. (main-d'œuvre) | 0.429 | 4266.11 | 1830.16 |
| mo098 | h | Ouvrier professionnel II/OP monteur de parois industrielles. (main-d'œuvre) | 0.215 | 2661.82 | 572.29 |
| % | % | Frais de chantier des unités d'ouvrage | 2 % | 73354.94 | 1467.10 |
|  |  | Coûts directs |  |  | 74822.04 |
