# Vis à béton sur la fondation du poteau préfabriqué en béton

- Propriété du fichier: CYPE INGENIEROS, S.A.
- Format: FIEBDC-3/2002
- Zone géographique: Gabon
- Devise: XAF
- Coûts indirects: 3.00 %
- Frais généraux: 13.00 %
- Bénéfice: 6.00 %
- TVA: 18.00 %

## G Structure et gros oeuvre

### GO Poteaux, poutres et ossatures

#### GOF Béton préfabriqué

**GOF060** U Vis à béton sur la fondation du poteau préfabriqué en béton.
Ancrage mécanique sur la fondation du poteau préfabriqué en béton de 35x35 cm, avec 4 vis en acier de haute adhérence de 24 mm de diamètre et 40 cm de longueur, avec limite élastique 780 N/mm².
Inclut: Implantation de la position de l'ancrage. Mise en place des vis et vissage de celles-ci.
Critère pour le métré: Nombre d'unités prévues, selon documentation graphique du Projet.
Critère pour le mémoire: On mesurera le nombre d'unités réellement exécutées selon les spécifications du Projet.

| Code | U | Désignation | Quantité | Prix | Montant |
|---|---|---|---|---|---|
| mt07aav060a | U | Vis en acier de haute adhérence, qualité 8.8 selon NF EN ISO 898-1, de 24 mm de diamètre et 40 cm de longueur, avec limite élastique 780 N/mm², avec écrous et rondelles, pour ancrage d'éléments préfabriqués en béton. (matériau) | 4.000 | 6431.40 | 25725.60 |
| mo020 | h | Compagnon professionnel III/CP2 construction. (main-d'œuvre) | 0.690 | 4151.67 | 2864.65 |
| mo112 | h | Ouvrier d'exécution I/OE2 construction. (main-d'œuvre) | 0.690 | 2603.16 | 1796.18 |
| % | % | Frais de chantier des unités d'ouvrage | 2 % | 30386.43 | 607.73 |
|  |  | Coûts directs |  |  | 30994.16 |
