# Plafonnier pour extérieur

- Propriété du fichier: CYPE INGENIEROS, S.A.
- Format: FIEBDC-3/2002
- Zone géographique: Gabon
- Devise: XAF
- Coûts indirects: 3.00 %
- Frais généraux: 13.00 %
- Bénéfice: 6.00 %
- TVA: 18.00 %

## T Équipements techniques

### TE Éclairage

#### TEE Équipements extérieurs

**TEE040** U Plafonnier pour extérieur.
Plafonnier rond pour extérieur, en ABS de couleur noire, finition mate et diffuseur de polycarbonate opalin, degré de protection IP44, de 300x300x50 mm, de 16 W de puissance, alimentation à 220/240 V et 50-60 Hz, avec lampe LED non remplaçable, température de couleur 4000 K, flux lumineux 2100 lumens. Installation en surface. Comprend éléments de fixation Inclut: Implantation. Montage, connexion et contrôle de son bon fonctionnement.
Critère pour le métré: Nombre d'unités prévues, selon documentation graphique du Projet.
Critère pour le mémoire: On mesurera le nombre d'unités réellement exécutées selon les spécifications du Projet.

| Code | U | Désignation | Quantité | Prix | Montant |
|---|---|---|---|---|---|
| mt34est151a | U | Plafonnier rond pour extérieur, en ABS de couleur noire, finition mate et diffuseur de polycarbonate opalin, degré de protection IP44, de 300x300x50 mm, de 16 W de puissance, alimentation à 220/240 V et 50-60 Hz, avec lampe LED non remplaçable, température de couleur 4000 K, flux lumineux 2100 lumens, avec éléments de fixation. (matériau) | 1.000 | 29430.47 | 29430.47 |
| mo003 | h | Compagnon professionnel III/CP2 électricien. (main-d'œuvre) | 0.301 | 4266.11 | 1284.10 |
| mo102 | h | Ouvrier professionnel II/OP électricien. (main-d'œuvre) | 0.301 | 2656.75 | 799.68 |
| % | % | Frais de chantier des unités d'ouvrage | 2 % | 31514.25 | 630.29 |
|  |  | Coûts directs |  |  | 32144.54 |
