# Registre de passage

- Propriété du fichier: CYPE INGENIEROS, S.A.
- Format: FIEBDC-3/2002
- Zone géographique: Gabon
- Devise: XAF
- Coûts indirects: 3.00 %
- Frais généraux: 13.00 %
- Bénéfice: 6.00 %
- TVA: 18.00 %

## T Équipements techniques

### TT Installations de télécommunication

#### TTL Liaison entre la gaine et les logements

**TTL030** U Registre de passage.
Registro de paso pour canalisations secondaires dans des tronçons communautaires d'ICT, type A, en polyester renforcé, de 360x360x120 mm, avec 6 entrées latérales pré-amorcées et égales sur leur quatre parois, auxquelles peuvent être couplés des cônes ajustables multidiamètre pour les entrées de conduits allant jusqu'à 40 mm. Installation encastrée. Comprend les accessoires, les pièces spéciales et les fixations.
Critère d'évaluation économique: Le prix ne comprend pas les travaux auxiliaires de maçonnerie pour installations.
Inclut: Implantation. Mise en place et fixation de la boîte.
Critère pour le métré: Nombre d'unités prévues, selon documentation graphique du Projet.
Critère pour le mémoire: On mesurera le nombre d'unités réellement exécutées selon les spécifications du Projet.

| Code | U | Désignation | Quantité | Prix | Montant |
|---|---|---|---|---|---|
| mt40irt010a | U | Registro de paso pour canalisations secondaires dans des tronçons communautaires de ICT, type A, en polyester renforcé, de 360x360x120 mm, avec 6 entrées latérales pré-amorcées et égales sur leur quatre parois, auxquelles peuvent être couplés des cônes ajustables multidiamètre pour les entrées de conduits allant jusqu'à 40 mm, à encastrer. Comprend les accessoires, les pièces spéciales et les fixations. (matériau) | 1.000 | 36750.01 | 36750.01 |
| mo056 | h | Ouvrier professionnel II/OP installateur en télécommunications. (main-d'œuvre) | 0.170 | 2656.75 | 451.65 |
| % | % | Frais de chantier des unités d'ouvrage | 2 % | 37201.66 | 744.03 |
|  |  | Coûts directs |  |  | 37945.69 |
