# Amplificateur de ligne

- Propriété du fichier: CYPE INGENIEROS, S.A.
- Format: FIEBDC-3/2002
- Zone géographique: Gabon
- Devise: XAF
- Coûts indirects: 3.00 %
- Frais généraux: 13.00 %
- Bénéfice: 6.00 %
- TVA: 18.00 %

## T Équipements techniques

### TT Installations de télécommunication

#### TTX Réseaux de câbles co-axiaux

**TTX120** U Amplificateur de ligne.
Amplificateur de 5-862 MHz avec voie de retour passive, de 220x150x55 mm, voie directe de 86-862 MHz, de 36 dB de gain et 120 dBµV de tension maximale de sortie, et voie de retour de 5-55 MHz, de 2 dB de pertes d'insertion.
Inclut: Mise en place de l'amplificateur. Connexion et contrôle de son bon fonctionnement.
Critère pour le métré: Nombre d'unités prévues, selon documentation graphique du Projet.
Critère pour le mémoire: On mesurera le nombre d'unités réellement exécutées selon les spécifications du Projet.

| Code | U | Désignation | Quantité | Prix | Montant |
|---|---|---|---|---|---|
| mt40eca230a | U | Amplificateur de 5-862 MHz avec voie de retour passive, de 220x150x55 mm, voie directe de 86-862 MHz, de 36 dB de gain et 120 dBµV de tension maximale de sortie, et voie de retour de 5-55 MHz, de 2 dB de pertes d'insertion, avec ajustement continu de gain et de pente, et connecteurs type "F". (matériau) | 1.000 | 261006.20 | 261006.20 |
| mo001 | h | Compagnon professionnel III/CP2 installateur en télécommunications. (main-d'œuvre) | 0.241 | 4266.11 | 1028.13 |
| mo056 | h | Ouvrier professionnel II/OP installateur en télécommunications. (main-d'œuvre) | 0.241 | 2656.75 | 640.28 |
| % | % | Frais de chantier des unités d'ouvrage | 2 % | 262674.61 | 5253.49 |
|  |  | Coûts directs |  |  | 267928.10 |
