# Réhabilitation énergétique d'un bâtiment via la mise en place de boîte d'extraction

- Propriété du fichier: CYPE INGENIEROS, S.A.
- Format: FIEBDC-3/2002
- Zone géographique: Gabon
- Coûts indirects: 3.00 %
- Frais généraux: 13.00 %
- Bénéfice: 6.00 %
- TVA: 16.00 %

## R Réhabilitation énergétique

### RV Ventilation

#### RVM Systèmes de ventilation mécanique

**RVM050** U Réhabilitation énergétique d'un bâtiment via la mise en place de boîte d'extraction, série C.VEC micro-watt +, modèle C.VEC 1000 RH micro-watt + "ALDES", débit maximum 1000 m³/h, pour un système de ventilation mécanique contrôlée.
Inclut: Implantation. Mise en place et fixation de la boîte d'extraction. Connexion.

| Code | U | Désignation | Quantité | Prix | Montant |
|---|---|---|---|---|---|
| mt20sva005i | U | Boîte d'extraction, série C.VEC micro-watt +, modèle C.VEC 1000 RH micro-watt + "ALDES", de puissance nominale 0,245 kW, moteur asynchrone à 4 pôles, protection IP 44, isolation classe B, pour alimentation monophasée à 230 V et 50 Hz de fréquence, débit maximum 1000 m³/h, niveau de pression sonore 79 dBA, avec bouche pour connexion aux conduit d'extraction de 315 mm de diamètre et bouche de sortie rectangulaire de 182x131 mm, pour transporter de l'air à 400°C durant une demie heure, selon NF EN 12101-3. (matériau) | 1.000 | 2675.87 | 2675.87 |
| mt20sva905e | U | Accessoires et éléments de fixation de boîte d'extraction, "ALDES". (matériau) | 1.000 | 97.94 | 97.94 |
| mo009 | h | Compagnon professionnel III/CP2 monteur. (main-d'œuvre) | 0.145 | 4.55 | 0.66 |
| mo075 | h | Ouvrier professionnel II/OP monteur. (main-d'œuvre) | 0.145 | 2.73 | 0.40 |
| % | % | Coûts directs complémentaires | 2 % | 2774.87 | 55.50 |
|  |  | Coûts directs |  |  | 2830.37 |
