# Échelle avec rampe en acier inoxydable dans les piscines

- Propriété du fichier: CYPE INGENIEROS, S.A.
- Format: FIEBDC-3/2002
- Zone géographique: Gabon
- Coûts indirects: 3.00 %
- Frais généraux: 13.00 %
- Bénéfice: 6.00 %
- TVA: 18.00 %

## A VRD et aménagements extérieurs

### AP Piscines

#### APA Accessoires

**APA010** U Échelle avec rampe en acier inoxydable dans les piscines.
Fourniture et mise en place d'une échelle pour sortie de piscine réalisée avec un tube de 43 mm de diamètre en acier inoxydable AISI-304 finition polie brillante, avec 3 marches larmées antiglissantes et rampes asymétrique, platines de fixation, joints élastiques, chevilles d'ancrage, vis et embellisseurs. Comprend la connexion à une prise de terre indépendante avec une plaque en acier galvanisé, câble de cuivre de 35 mm², assemblages par soudure aluminothermique, inspection de vérification et pont de test. Totalement montée et testée.
Inclut: Montage du point de mise à terre. Mise en place et fixation des accessoires et des pièces spéciales.
Critère de métré de projet: Nombre d'unités prévues, selon documentation graphique du Projet.
Critère de mesure de l'ouvrage: On mesurera le nombre d'unités réellement exécutées selon les spécifications du Projet.

| Code | U | Désignation | Quantité | Prix | Montant |
|---|---|---|---|---|---|
| mt35ttc010f | m | Conducteur de cuivre nu, de 35 mm². (matériau) | 6.000 | 9.91 | 59.46 |
| mt35tte030a | U | Plaque en acier galvanisé pour prise de terre, de 500x500x3 mm, avec borne de liaison. (matériau) | 1.000 | 43.92 | 43.92 |
| mt47pep010d | U | Escalier pour sortie de piscine réalisé avec tube de 43 mm de diamètre en acier inoxydable AISI-304, finition polie brillante, avec 3 marches et mains courantes asymétrique, y compris platines de fixation, joints élastiques, chevilles d'ancrage, vis et enjoliveurs. (matériau) | 1.000 | 250.78 | 250.78 |
| mt09moe040 | U | Mortier expansif. (matériau) | 2.000 | 3.79 | 7.58 |
| mt35www020 | U | Produits complémentaires pour installations de prise de terre. (matériau) | 2.000 | 1.55 | 3.10 |
| mo003 | h | Compagnon professionnel III/CP2 électricien. (main-d'œuvre) | 1.344 | 3.80 | 5.11 |
| mo102 | h | Ouvrier professionnel II/OP électricien. (main-d'œuvre) | 1.344 | 2.31 | 3.10 |
| mo041 | h | Compagnon professionnel III/CP2 VRD espaces publics. (main-d'œuvre) | 2.240 | 3.67 | 8.22 |
| mo087 | h | Ouvrier professionnel II/OP VRD espaces publics. (main-d'œuvre) | 2.240 | 2.32 | 5.20 |
| % | % | Coûts directs complémentaires | 2 % | 386.47 | 7.73 |
|  |  | Coûts directs |  |  | 394.20 |
