# Revêtement en mosaïque de grès émaillé, couleur cobalt, finition lisse, constituée de carreaux de 50x50x6 mm, dans des bassins de piscine

- Propriété du fichier: CYPE INGENIEROS, S.A.
- Format: FIEBDC-3/2002
- Zone géographique: Gabon
- Coûts indirects: 3.00 %
- Frais généraux: 13.00 %
- Bénéfice: 6.00 %
- TVA: 18.00 %

## A VRD et aménagements extérieurs

### AP Piscines

#### APB Bassins

**APB040** m² Revêtement en mosaïque de grès émaillé, couleur cobalt, finition lisse, constituée de carreaux de 50x50x6 mm, dans des bassins de piscine.
Fourniture et mise en place d'un revêtement en mosaïque de grès émaillé dans des sols et des parois de bassins de piscines, formé de carreaux de 50x50x6 mm, montés sur des pièces de maille de 290x290 mm, placées avec adhésif cémenteux normal, C2 TE, avec glissement réduit et temps ouvert augmenté, couleur blanc, sur enduit préalable de mortier de ciment, confectionné sur chantier, avec additif hydrofuge, dosage 1:3 et jointoiement avec du mortier de joints de résines réactives RG, pour joint ouvert entre 3 et 15 mm. Comprend les découpes, la réalisation des angles arrondis et des pièces spéciales.
Inclut: Nettoyage et humidification du parement à revêtir. Enduit de ciment préalable sur le parement. Mise en place d'une règle horizontale au commencement du carrelage. Implantation des pièces dans le parement pour le détail de celles-ci. Mise en place des pièces en utilisant une truelle en caoutchouc. Jointoiement avec du lait de ciment. Nettoyage du parement.
Critère de métré de projet: Surface mesurée selon documentation graphique du Projet.
Critère de mesure de l'ouvrage: On mesurera la surface réellement exécutée selon les spécifications du Projet.

| Code | U | Désignation | Quantité | Prix | Montant |
|---|---|---|---|---|---|
| mt18bdk015ae | m² | Mosaïque de grès émaillé, couleur cobalt, finition lisse, constituée de carreaux de 50x50x6 mm, montés sur des pièces de maille de 299x299 mm. (matériau) | 1.000 | 15.32 | 15.32 |
| mt08aaa010a | m³ | Eau. (matériau) | 0.006 | 1.63 | 0.01 |
| mt01arg005a | t | Sable de carrière, pour mortier préparé sur chantier. (matériau) | 0.044 | 17.50 | 0.77 |
| mt08cem000a | kg | Ciment gris en sacs. (matériau) | 13.500 | 0.12 | 1.62 |
| mt08adt010 | kg | Additif hydrofuge pour imperméabilisation des mortiers ou des bétons. (matériau) | 0.270 | 1.30 | 0.35 |
| mt47pre010 | U | Matériau complémentaire pour revêtement de piscines. (matériau) | 1.000 | 1.01 | 1.01 |
| mt09mcr021r | kg | Adhésif cémenteux amélioré, C2 TE, avec glissement réduit et temps ouvert augmenté, selon NF EN 12004, couleur blanc. (matériau) | 4.000 | 0.73 | 2.92 |
| mt09mcr080a | kg | Mortier de joints de résines réactives RG, pour joint ouvert entre 3 et 15 mm, selon NF EN 13888. (matériau) | 0.500 | 10.57 | 5.29 |
| mq06hor010 | h | Bétonnière. (matériel) | 0.021 | 1.22 | 0.03 |
| mo024 | h | Compagnon professionnel III/CP2 carreleur en revêtements muraux. (main-d'œuvre) | 0.728 | 3.67 | 2.67 |
| mo062 | h | Ouvrier professionnel II/OP carreleur en revêtements muraux. (main-d'œuvre) | 0.801 | 2.32 | 1.86 |
| % | % | Coûts directs complémentaires | 3 % | 31.85 | 0.96 |
|  |  | Coûts directs |  |  | 32.81 |
