# Démontage d'un linteau métallique constitué de deux profilés en acier laminé, avec un équipement oxycoupant, et la charge manuelle des décombres dans le camion ou la benne

- Propriété du fichier: CYPE INGENIEROS, S.A.
- Format: FIEBDC-3/2002
- Zone géographique: Gabon
- Coûts indirects: 3.00 %
- Frais généraux: 13.00 %
- Bénéfice: 6.00 %
- TVA: 18.00 %

## E Enveloppe et finition extérieure

### EC Éléments complémentaires de façade

#### ECD Démolition

**ECD050** m Démontage d'un linteau métallique constitué de deux profilés en acier laminé, avec un équipement oxycoupant, et la charge manuelle des décombres dans le camion ou la benne.
Démontage d'un linteau métallique constitué de deux profilés en acier laminé, avec un équipement oxycoupant, sans détériorer les éléments constructifs contigus. Comprend le nettoyage, l'entassement, le retrait et la charge manuelle des décombres dans le camion ou la benne.
Inclut: Démontage des éléments. Enlèvement et entassement du matériau démonté. Nettoyage des restes d'ouvrage. Charge du matériau démonté et des restes d'ouvrage dans le camion ou la benne.
Critère de métré de projet: Longueur moyenne selon documentation graphique du Projet.
Critère de mesure de l'ouvrage: On mesurera la longueur réellement démontée selon les spécifications du Projet.

| Code | U | Désignation | Quantité | Prix | Montant |
|---|---|---|---|---|---|
| mq08sol010 | h | Équipement d'oxycoupage, avec acétylène comme combustible et oxygène comme comburant. (matériel) | 0.166 | 5.36 | 0.89 |
| mo019 | h | Compagnon professionnel III/CP2 soudeur. (main-d'œuvre) | 0.184 | 3.73 | 0.69 |
| mo113 | h | Ouvrier d'exécution I/OE1 VRD espaces privés. (main-d'œuvre) | 0.752 | 2.23 | 1.68 |
| % | % | Coûts directs complémentaires | 2 % | 3.26 | 0.07 |
|  |  | Coûts directs |  |  | 3.33 |
