# Caniveau préfabriqué pour la récupération de l'eau filtrée dans les murs partiellement étanches

- Propriété du fichier: CYPE INGENIEROS, S.A.
- Format: FIEBDC-3/2002
- Zone géographique: Gabon
- Devise: XAF
- Coûts indirects: 3.00 %
- Frais généraux: 13.00 %
- Bénéfice: 6.00 %
- TVA: 18.00 %

## E Enveloppe et finition extérieure

### EJ Étanchéité: drainages

#### EJM Murs de sous-sol

**EJM050** m Caniveau préfabriqué pour la récupération de l'eau filtrée dans les murs partiellement étanches.
Caniveau préfabriqué en polypropylène, en tronçons de 1000 mm de longueur, 130 mm de largeur et 52 mm de hauteur, avec grille passerelle en acier galvanisé classe A-15 selon NF EN 1433 et NF EN 124, avec une pente minimale de 1%, pour la récupération de l'eau filtrée dans les murs partiellement étanches, et l'évacuation postérieure jusqu'au réseau d'assainissement du bâtiment. Comprend les accessoires de montage, les pièces spéciales et les éléments de fixation.
Critère d'évaluation économique: Le prix ne comprend ni la bouche d'écoulement ni le réseau d'évacuation.
Inclut: Implantation du parcours du caniveau. Montage des pièces préfabriquées. Réalisation de trous pour la connexion des tubes. Raccord et jointoiement des collecteurs au caniveau. Mise en place de la grille. Montage, connexion et contrôle de son bon fonctionnement.
Critère pour le métré: Longueur mesurée en projection horizontale, selon documentation graphique du Projet.
Critère pour le mémoire: On mesurera, en projection horizontale, la longueur réellement exécutée selon les spécifications du Projet.

| Code | U | Désignation | Quantité | Prix | Montant |
|---|---|---|---|---|---|
| mt11cap010aa | m | Caniveau préfabriqué en polypropylène, en tronçons de 1000 mm de longueur, 130 mm de largeur et 52 mm de hauteur, avec grille passerelle en acier galvanisé classe A-15 selon NF EN 1433 et NF EN 124, y compris les pièces spéciales. (matériau) | 1.000 | 27296.47 | 27296.47 |
| mt11var020 | U | Kit d'accessoires de montage, pièces spéciales et éléments de fixation, pour assainissement. (matériau) | 3.000 | 646.82 | 1940.46 |
| mo020 | h | Compagnon professionnel III/CP2 construction. (main-d'œuvre) | 0.112 | 4151.67 | 464.99 |
| mo113 | h | Ouvrier d'exécution I/OE1 construction. (main-d'œuvre) | 0.112 | 2561.25 | 286.86 |
| % | % | Frais de chantier des unités d'ouvrage | 2 % | 29988.78 | 599.78 |
|  |  | Coûts directs |  |  | 30588.56 |
