# Démontage d'un caisson de PVC de rideau roulant, avec des moyens manuels, et charge manuelle des décombres dans le camion ou la benne

- Propriété du fichier: CYPE INGENIEROS, S.A.
- Format: FIEBDC-3/2002
- Zone géographique: Gabon
- Coûts indirects: 3.00 %
- Frais généraux: 13.00 %
- Bénéfice: 6.00 %
- TVA: 18.00 %

## E Enveloppe et finition extérieure

### EM Menuiseries extérieures

#### EMD Démolition

**EMD050** m Démontage d'un caisson de PVC de rideau roulant, avec des moyens manuels, et charge manuelle des décombres dans le camion ou la benne.
Démontage d'un caisson de PVC de rideau roulant, des éléments de fixation et des accessoires, avec des moyens manuels, sans détériorer les éléments constructifs auxquels il est fixé. Comprend le nettoyage, l'entassement, le retrait et la charge manuelle des décombres dans le camion ou la benne.
Inclut: Démontage des éléments. Enlèvement et entassement du matériau démonté. Nettoyage des restes d'ouvrage. Charge du matériau démonté et des restes d'ouvrage dans le camion ou la benne.
Critère de métré de projet: Longueur moyenne selon documentation graphique du Projet.
Critère de mesure de l'ouvrage: On mesurera la longueur réellement démontée selon les spécifications du Projet.

| Code | U | Désignation | Quantité | Prix | Montant |
|---|---|---|---|---|---|
| mo016 | h | Compagnon professionnel III/CP2 menuisier bois. (main-d'œuvre) | 0.132 | 3.46 | 0.46 |
| mo056 | h | Ouvrier professionnel II/OP menuisier bois. (main-d'œuvre) | 0.132 | 2.12 | 0.28 |
| % | % | Coûts directs complémentaires | 2 % | 0.74 | 0.01 |
|  |  | Coûts directs |  |  | 0.75 |
