# Retrait avec récupération du matériau d'une grande porte en bois avec des pièces de grande section

- Propriété du fichier: CYPE INGENIEROS, S.A.
- Format: FIEBDC-3/2002
- Zone géographique: Gabon
- Coûts indirects: 3.00 %
- Frais généraux: 13.00 %
- Bénéfice: 6.00 %
- TVA: 18.00 %

## E Enveloppe et finition extérieure

### EM Menuiseries extérieures

#### EMD Démolition

**EMD120** U Retrait avec récupération du matériau d'une grande porte en bois avec des pièces de grande section, des vantaux, des cadres ou des précadres, dormants, couvre-joints et charnières, poignée et serrure, avec moyens manuels.
Retrait d'une grande porte en bois avec des pièces de grandes sections, des ouvrants, des cadres ou précadres, des dormants, des couvre-joints et des charnières, poignées et serrures, avec des moyens manuels, sans détériorer la paroi à laquelle elle est fixée, et récupération du matériau pour sa localisation postérieure à un autre emplacement. Comprend le nettoyage, l'entassement, le retrait et la charge manuelle du matériau démonté et des restes d'ouvrage produits pendant les travaux, dans le camion ou la benne.
Inclut: Démontage des éléments. Stockage des matériaux à réutiliser. Nettoyage des restes d'ouvrage. Charge du matériau démonté dans le camion ou la benne.
Critère de métré de projet: Nombre d'unités prévues, selon documentation graphique du Projet.
Critère de mesure de l'ouvrage: On mesurera le nombre d'unités réellement démontées selon les spécifications du Projet.

| Code | U | Désignation | Quantité | Prix | Montant |
|---|---|---|---|---|---|
| mo016 | h | Compagnon professionnel III/CP2 menuisier bois. (main-d'œuvre) | 2.197 | 3.46 | 7.60 |
| mo056 | h | Ouvrier professionnel II/OP menuisier bois. (main-d'œuvre) | 2.197 | 2.12 | 4.66 |
| % | % | Coûts directs complémentaires | 2 % | 12.26 | 0.25 |
|  |  | Coûts directs |  |  | 12.51 |
