# Coffre de volet roulant fait de panneaux de particules plaqués de pin du pays à vernir

- Propriété du fichier: CYPE INGENIEROS, S.A.
- Format: FIEBDC-3/2002
- Zone géographique: Gabon
- Coûts indirects: 3.00 %
- Frais généraux: 13.00 %
- Bénéfice: 6.00 %
- TVA: 18.00 %

## E Enveloppe et finition extérieure

### EM Menuiseries extérieures

#### EMK Fermetures

**EMK020** m Coffre de volet roulant fait de panneaux de particules plaqués de pin du pays à vernir.
Fourniture et montage d'un coffre de volet roulant réalisé avec des panneaux de particules plaqués de bois de pin du pays à vernir, de 11 mm d'épaisseur, avec une hauteur comprise entre 30 et 50 cm, sur un châssis en bois de 50x20 mm, avec des côtés, un fond et une partie haute, et avec un couvercle amovible et des charnières à piano. Comprend les côtés. Totalement monté.
Inclut: Réalisation d'un coffre de volet roulant. Mise en place d'un couvercle amovible.
Critère de métré de projet: Longueur moyenne selon documentation graphique du Projet.
Critère de mesure de l'ouvrage: On mesurera la longueur réellement exécutée selon les spécifications du Projet.

| Code | U | Désignation | Quantité | Prix | Montant |
|---|---|---|---|---|---|
| mt22cca010a | m | Coffre de volet roulant en contreplaqué de bois de pin du pays, à vernir, de 11 mm d'épaisseur et 30 à 50 cm de hauteur, y compris le couvercle amovible avec charnières à piano. (matériau) | 1.050 | 37.47 | 39.34 |
| op00ato010 |  | Tournevis. | 1.000 | 0.00 | 0.00 |
| op00tal010 |  | Perceuse. | 1.000 | 0.00 | 0.00 |
| op00cla010 |  | Cloueuse. | 1.000 | 0.00 | 0.00 |
| mo016 | h | Compagnon professionnel III/CP2 menuisier bois. (main-d'œuvre) | 0.387 | 3.46 | 1.34 |
| mo056 | h | Ouvrier professionnel II/OP menuisier bois. (main-d'œuvre) | 0.277 | 2.12 | 0.59 |
| % | % | Coûts directs complémentaires | 2 % | 41.27 | 0.83 |
|  |  | Coûts directs |  |  | 42.10 |
