# Blanchissement traditionnel à la chaux avec deux couches de chaux et silicone, application préalable d'une couche de chaux éteinte diluée, sur parement extérieur en mortier, en pierre ou en brique

- Propriété du fichier: CYPE INGENIEROS, S.A.
- Format: FIEBDC-3/2002
- Zone géographique: Gabon
- Devise: XAF
- Coûts indirects: 3.00 %
- Frais généraux: 13.00 %
- Bénéfice: 6.00 %
- TVA: 18.00 %

## E Enveloppe et finition extérieure

### EP Peintures

#### EPH Peintures à la chaux

**EPH010** m² Blanchissement traditionnel à la chaux avec deux couches de chaux et silicone, application préalable d'une couche de chaux éteinte diluée, sur parement extérieur en mortier, en pierre ou en brique.
Blanchissement traditionnel à la chaux avec deux couches de chaux et silicone, application préalable d'une couche de chaux éteinte diluée, sur parement extérieur en mortier, en pierre ou en brique.
Inclut: Préparation et nettoyage préalable du support. Application d'une couche de fond. Application de deux couches de finition.
Critère de métré de projet: Surface mesurée selon documentation graphique du Projet, avec le même critère que le support de base.
Critère de mesure de l'ouvrage: On mesurera la surface réellement exécutée selon les spécifications du Projet, avec le même critère que le support de base.
Critère d'évaluation économique: Le prix comprend la protection des éléments du contour qui pourraient être affectés pendant les travaux et la résolution des points singuliers.

| Code | U | Désignation | Quantité | Prix | Montant |
|---|---|---|---|---|---|
| mt27tec010 | kg | Chaux. (matériau) | 0.600 | 516.30 | 309.78 |
| mt27wav010 | kg | Silicone. (matériau) | 0.100 | 6453.77 | 645.38 |
| op00tal020 |  | Malaxeur éléctrique. | 1.000 | 0.00 | 0.00 |
| mo038 | h | Compagnon professionnel III/CP2 peintre. (main-d'œuvre) | 0.091 | 2836.67 | 258.14 |
| mo076 | h | Ouvrier professionnel II/OP peintre. (main-d'œuvre) | 0.091 | 1808.49 | 164.57 |
| % | % | Frais de chantier des unités d'ouvrage | 2 % | 1377.87 | 27.56 |
|  |  | Coûts directs |  |  | 1405.43 |
