# Imperméabilisation des toitures

- Propriété du fichier: CYPE INGENIEROS, S.A.
- Format: FIEBDC-3/2002
- Zone géographique: Gabon
- Coûts indirects: 3.00 %
- Frais généraux: 13.00 %
- Bénéfice: 6.00 %
- TVA: 18.00 %

## E Enveloppe et finition extérieure

### ET Couvertures de toitures terrasses

#### ETS Systèmes

**ETS030** m² Imperméabilisation des toitures, réalisée avec le système visible Coniroof 2103 "BASF Construction Chemical", avec le DITE-04/0035, de 2 à 2,5 mm d'épaisseur totale, constitué de: pont d'union avec Mastertop P 691 "BASF Construction Chemical", appliqué avec râteau en caoutchouc et rouleau à poil court; membrane d'imperméabilisant liquide, Conipur M 803 FL "BASF Construction Chemical", de couleur gris, appliquée avec un système de projection mécanique à chaud; et couche de finition avec scellant de couleur gris RAL 7037, Conipur TC 459 "BASF Construction Chemical", appliquée au pinceau, au rouleau ou au pistolet; impression préalable avec Mastertop P 621 "BASF Construction Chemical", appliquée avec brosse, rouleau ou pistolet, et saupoudrage postérieur de granulats de quartz, Mastertop F5 "BASF Construction Chemical", sur surface support cémenteuse (non comprise dans ce prix).
Réalisation d'une imperméabilisation de toitures, réalisée avec le système visible Coniroof 2103 "BASF Construction Chemical", avec le DITE-04/0035, de 2 à 2,5 mm d'épaisseur totale, constitué de: pont d'union avec Mastertop P 691 "BASF Construction Chemical", à base de résine de polyuréthane monocomposant et dissolvants, appliqué avec râteau en caoutchouc et rouleau à poil court; membrane d'imperméabilisant liquide, Conipur M 803 FL "BASF Construction Chemical", de couleur gris, à deux composants à base de résine de polyuréthane, appliquée avec un système de projection mécanique à chaud; et couche de finition avec scellant de couleur gris RAL 7037, Conipur TC 459 "BASF Construction Chemical", composé de polyuréthane aliphatique monocomposant et dissolvants, appliquée au pinceau, au rouleau ou au pistolet. Comprend le nettoyage de la surface support cémenteuse, application d'impression transparent, Mastertop P 621 "BASF Construction Chemical", à deux composants à base de résine époxy, avec brosse, rouleau ou pistolet, et saupoudrage postérieur de granulats de quartz, Mastertop F5 "BASF Construction Chemical"; et la résolution des points singuliers.
Inclut: Nettoyage et préparation de la surface support. Application de la couche d'apprêt. Application du pont d'union. Réalisation de la membrane. Résolution des points particuliers. Application de la couche de scellage.
Critère de métré de projet: Surface mesurée en projection horizontale, selon documentation graphique du Projet, à partir des faces intérieures des garde-corps ou des acrotères qui la délimitent.
Critère de mesure de l'ouvrage: On mesurera, en projection horizontale, la surface réellement exécutée selon les spécifications du Projet, à partir des faces intérieures des garde-corps ou des acrotères qui la délimitent.

| Code | U | Désignation | Quantité | Prix | Montant |
|---|---|---|---|---|---|
| mt15bas120a | kg | Impression transparent, Mastertop P 621 "BASF Construction Chemical", à deux composants à base de résine époxy, à appliquer sur surface support cémenteuse. (matériau) | 0.300 | 20.56 | 6.17 |
| mt15bas130c | kg | Granulat de quartz naturel, Mastertop F5 "BASF Construction Chemical", de granulométrie comprise entre 0,4 et 1,0 mm, à utiliser comme charge minérale en combinaison avec des résines époxy ou polyuréthane. (matériau) | 1.000 | 0.72 | 0.72 |
| mt15bas120d | kg | Impression transparent et pont de liaison, Mastertop P 691 "BASF Construction Chemical", à base de résine de polyuréthane monocomposant et dissolvants, à appliquer sur PVC, EPDM, bois, polyester ou fibrociment, ou sur membranes projetées type Conipur. (matériau) | 0.100 | 20.63 | 2.06 |
| mt15bas160a | kg | Imperméabilisant liquide, Conipur M 803 FL "BASF Construction Chemical", de couleur gris, à deux composants à base de résine de polyuréthane, applicable par système de projection mécanique à chaud, pour former une membrane imperméable dans les toitures terrasses ou inclinées. (matériau) | 2.200 | 15.66 | 34.45 |
| mt15bas150k | kg | Scellant de couleur gris RAL 7037, Conipur TC 459 "BASF Construction Chemical", composé de polyuréthane aliphatique monocomposant et dissolvants, à appliquer comme couche de finition élastique et résistant aux rayons UV, dans le système Coniroof d'imperméabilisation visible de toitures. (matériau) | 0.200 | 33.07 | 6.61 |
| mo031 | h | Compagnon professionnel III/CP2 applicateur de produits imperméabilisants. (main-d'œuvre) | 0.316 | 3.40 | 1.07 |
| mo068 | h | Ouvrier professionnel II/OP applicateur de produits imperméabilisants. (main-d'œuvre) | 0.316 | 2.10 | 0.66 |
| % | % | Coûts directs complémentaires | 2 % | 51.74 | 1.03 |
|  |  | Coûts directs |  |  | 52.77 |
