# Dépose d'un vitrage en verre feuilleté de sécurité

- Propriété du fichier: CYPE INGENIEROS, S.A.
- Format: FIEBDC-3/2002
- Zone géographique: Gabon
- Devise: XAF
- Coûts indirects: 3.00 %
- Frais généraux: 13.00 %
- Bénéfice: 6.00 %
- TVA: 18.00 %

## E Enveloppe et finition extérieure

### EV Vitrages

#### EVD Dépose

**EVD040** m² Dépose d'un vitrage en verre feuilleté de sécurité.
Dépose avec des moyens manuels d'un vitrage en verre feuilleté de sécurité composé de deux feuilles de 3 mm d'épaisseur assemblées par un film de butyral de polyvinyle, fixé sur menuiserie, sans détériorer la menuiserie servant pour la fixation, et chargement manuel dans le camion ou la benne.
Critère d'évaluation économique: Le prix comprend l'élimination préalable des cales et du matériau de scellement.
Inclut: Démontage de l'élément. Retrait et stockage du matériau démonté. Nettoyage des restes d'ouvrage. Chargement manuel du matériau démonté et des restes d'ouvrage dans le camion ou la benne.
Critère pour le métré: Surface mesurée selon documentation graphique du Projet.
Critère pour le mémoire: On mesurera la surface réellement démontée selon les spécifications du Projet.

| Code | U | Désignation | Quantité | Prix | Montant |
|---|---|---|---|---|---|
| mo110 | h | Ouvrier professionnel II/OP vitrier. (main-d'œuvre) | 0.196 | 2830.24 | 554.73 |
| % | % | Frais de chantier des unités d'ouvrage | 2 % | 554.73 | 11.09 |
|  |  | Coûts directs |  |  | 565.82 |
