# Démontage d'une cloison de bureau vitrée constituée de panneaux d'acier

- Propriété du fichier: CYPE INGENIEROS, S.A.
- Format: FIEBDC-3/2002
- Zone géographique: Gabon
- Devise: XAF
- Coûts indirects: 3.00 %
- Frais généraux: 13.00 %
- Bénéfice: 6.00 %
- TVA: 18.00 %

## F Aménagements et finitions

### FC Cloisons

#### FCD Démolition

**FCD080** m² Démontage d'une cloison de bureau vitrée constituée de panneaux d'acier, avec des moyens manuels, sans détériorer les éléments constructifs auxquels elle est fixée, et chargement manuel dans le camion ou la benne.
Démontage d'une cloison de bureau vitrée constituée de panneaux d'acier, avec des moyens manuels, sans détériorer les éléments constructifs auxquels elle est fixée, et chargement manuel dans le camion ou la benne.
Inclut: Démontage du verre. Démontage de l'élément. Retrait et stockage du matériau démonté. Nettoyage des restes d'ouvrage. Chargement manuel du matériau démonté et des restes d'ouvrage dans le camion ou la benne.
Critère de métré de projet: Surface mesurée selon documentation graphique du Projet.
Critère de mesure de l'ouvrage: On mesurera la surface réellement démontée selon les spécifications du Projet.

| Code | U | Désignation | Quantité | Prix | Montant |
|---|---|---|---|---|---|
| mo011 | h | Compagnon professionnel III/CP2 monteur. (main-d'œuvre) | 0.187 | 2920.73 | 546.18 |
| mo080 | h | Ouvrier professionnel II/OP monteur. (main-d'œuvre) | 0.187 | 1808.49 | 338.19 |
| mo110 | h | Ouvrier professionnel II/OP vitrier. (main-d'œuvre) | 0.091 | 1934.36 | 176.03 |
| % | % | Frais de chantier des unités d'ouvrage | 2 % | 1060.40 | 21.21 |
|  |  | Coûts directs |  |  | 1081.61 |
