# Mise en place et fixation d'un précadre en bois sur l'ossature autoportante de la cloison de plaques

- Propriété du fichier: CYPE INGENIEROS, S.A.
- Format: FIEBDC-3/2002
- Zone géographique: Gabon
- Devise: XAF
- Coûts indirects: 3.00 %
- Frais généraux: 13.00 %
- Bénéfice: 6.00 %
- TVA: 18.00 %

## F Aménagements et finitions

### FK Menuiseries intérieures et meubles

#### FKP Précadres

**FKP030** U Mise en place et fixation d'un précadre en bois sur l'ossature autoportante de la cloison de plaques.
Mise en place et fixation d'un précadre en bois sur l'ossature autoportante de la cloison de plaques, à l'aide de vis, pendant l'exécution de la cloison et avant la mise en place du revêtement de sol, pour fixation postérieure, sur celui-ci, du cadre de la menuiserie de jusqu'à 2 m² de surface.
Inclut: Implantation. Nivellement et mise d'aplomb. Fixation définitive du précadre.
Critère pour le métré: Nombre d'unités prévues, selon documentation graphique du Projet.
Critère pour le mémoire: On mesurera le nombre d'unités réellement exécutées selon les spécifications du Projet.

| Code | U | Désignation | Quantité | Prix | Montant |
|---|---|---|---|---|---|
| op00ato010 |  | Tournevis. | 1.000 | 0.00 | 0.00 |
| mo020 | h | Compagnon professionnel III/CP2 construction. (main-d'œuvre) | 0.280 | 4151.67 | 1162.47 |
| mo113 | h | Ouvrier d'exécution I/OE1 construction. (main-d'œuvre) | 0.280 | 2561.25 | 717.15 |
| % | % | Frais de chantier des unités d'ouvrage | 2 % | 1879.62 | 37.59 |
|  |  | Coûts directs |  |  | 1917.21 |
