# Démontage d'un plafond suspendu démontable de plaques de plâtre

- Propriété du fichier: CYPE INGENIEROS, S.A.
- Format: FIEBDC-3/2002
- Zone géographique: Gabon
- Devise: XAF
- Coûts indirects: 3.00 %
- Frais généraux: 13.00 %
- Bénéfice: 6.00 %
- TVA: 18.00 %

## F Aménagements et finitions

### FL Revêtements de plafonds

#### FLD Démolition

**FLD040** m² Démontage d'un plafond suspendu démontable de plaques de plâtre, situé à une hauteur inférieure à 4 m, avec des moyens manuels et récupération, entassement et montage du matériau au même emplacement, sans affecter la stabilité de les éléments constructifs auxquels il est fixé, et chargement manuel dans le camion ou la benne.
Démontage d'un plafond suspendu démontable de plaques de plâtre, situé à une hauteur inférieure à 4 m, avec des moyens manuels et récupération, entassement et montage du matériau au même emplacement, sans affecter la stabilité de les éléments constructifs auxquels il est fixé, et chargement manuel dans le camion ou la benne.
Inclut: Démontage de l'élément. Classement et étiquetage. Stockage des matériaux à réutiliser. Remise en place de l'élément. Retrait et entassement des restes de travaux. Nettoyage des restes d'ouvrage. Chargement manuel des restes de travaux dans le camion ou la benne.
Critère de métré de projet: Surface mesurée selon documentation graphique du Projet.
Critère de mesure de l'ouvrage: On mesurera la surface réellement démontée et montée selon les spécifications du Projet.

| Code | U | Désignation | Quantité | Prix | Montant |
|---|---|---|---|---|---|
| mo113 | h | Ouvrier d'exécution I/OE1 construction. (main-d'œuvre) | 0.293 | 1735.16 | 508.40 |
| % | % | Frais de chantier des unités d'ouvrage | 2 % | 508.40 | 10.17 |
|  |  | Coûts directs |  |  | 518.57 |
