# Plafond suspendu démontable, situé à une hauteur inférieure à 4 m, en dalles de plâtre fissurée, avec des profilés visible blanche anticorrosive

- Propriété du fichier: CYPE INGENIEROS, S.A.
- Format: FIEBDC-3/2002
- Zone géographique: Gabon
- Coûts indirects: 3.00 %
- Frais généraux: 13.00 %
- Bénéfice: 6.00 %
- TVA: 18.00 %

## F Aménagements et finitions

### FL Revêtements de plafonds

#### FLE Plafonds suspendus démontables

**FLE010** m² Plafond suspendu démontable, situé à une hauteur inférieure à 4 m, en dalles de plâtre fissurée, avec des profilés visible blanche anticorrosive.
Fourniture montage d'un plafond suspendu démontable, situé à une hauteur inférieure à 4 m, constitué de dalles de plâtre fissurée, suspendues au plafond par des profilés visible blanche anticorrosive, comprenant des profilés primaires, secondaires et angulaires d'arrêt fixés au plafond à l'aide de tiges en acier galvanisé. Comprend les accessoires de fixation, complètement installé.
Inclut: Implantation des axes de l'ossature modulaire. Nivellement et mis en place des profilés périmétriques. Implantation des profilés principaux de l'ossature. Signalisation des points d'ancrage au plancher. Nivellement et suspension des profilés principaux et secondaires de l'ossature. Mise en place des plaques.
Critère de métré de projet: Surface mesurée entre les parements, selon documentation graphique du Projet, sans déduire les ouvertures pour les installations.
Critère de mesure de l'ouvrage: On mesurera la surface réellement exécutée selon les spécifications du Projet, sans décompter les ouvertures pour les installations.

| Code | U | Désignation | Quantité | Prix | Montant |
|---|---|---|---|---|---|
| mt12fac020b | U | Tige métallique en acier galvanisé de 6 mm de diamètre. (matériau) | 1.000 | 0.43 | 0.43 |
| mt12fac030b | m | Profilés vus blanche anticorrosive, pour plafonds révisables, y compris pièces complémentaires et spéciales. (matériau) | 4.000 | 3.43 | 13.72 |
| mt12fac060 | U | Profilés angulaires pour arrêts périmétriques. (matériau) | 0.600 | 0.84 | 0.50 |
| mt12fac050 | U | Accessoires pour l'installation de faux plafonds révisables. (matériau) | 0.200 | 2.18 | 0.44 |
| mt12fpe020a | m² | Plaque de plâtre, fissurée, appuyée sur profilés visibles, pour plafonds révisables, 60x60 cm. (matériau) | 1.030 | 6.76 | 6.96 |
| op00fre010 |  | Fraiseuse. | 1.000 | 0.00 | 0.00 |
| op00ato010 |  | Tournevis. | 1.000 | 0.00 | 0.00 |
| mo035 | h | Compagnon professionnel III/CP2 poseur de faux plafonds en dalles et de moulures. (main-d'œuvre) | 0.258 | 3.67 | 0.95 |
| mo117 | h | Ouvrier poseur de faux plafonds en dalles et de moulures. (main-d'œuvre) | 0.258 | 2.23 | 0.58 |
| % | % | Coûts directs complémentaires | 2 % | 23.58 | 0.47 |
|  |  | Coûts directs |  |  | 24.05 |
