# Fermeture de dénivelé pour plafond suspendu démontable en dalles de plâtre

- Propriété du fichier: CYPE INGENIEROS, S.A.
- Format: FIEBDC-3/2002
- Zone géographique: Gabon
- Devise: XAF
- Coûts indirects: 3.00 %
- Frais généraux: 13.00 %
- Bénéfice: 6.00 %
- TVA: 18.00 %

## F Aménagements et finitions

### FL Revêtements de plafonds

#### FLE Plafonds suspendus démontables, en plaques de plâtre

**FLE040** m Fermeture de dénivelé pour plafond suspendu démontable en dalles de plâtre.
Réalisation de fermeture de dénivelé verticale dans un changeant de niveau de faux plafond démontable, avec dalles de plâtre avec nervures et finition lisse sur des profilés métalliques, pour fermer un espace de 20 cm de hauteur. Comprend les fixations pour l'ancrage des profilés et la pâte de plâtre.
Inclut: Implantation et tracé sur les parements de l'emplacement de la fermeture de dénivelé. Présentation et découpe des pièces. Humectage de la base de fixation. Montage des profilés. Mise en place et jointoiement des pièces. Repassages des rencontres entre les pièces et les angles.
Critère pour le métré: Longueur mesurée selon documentation graphique du Projet.
Critère pour le mémoire: On mesurera la longueur réellement exécutée selon les spécifications du Projet.

| Code | U | Désignation | Quantité | Prix | Montant |
|---|---|---|---|---|---|
| mt12fpe010b | m² | Dalle de plâtre avec nervures, de 100x60 cm et de 8 mm d'épaisseur (20 mm d'épaisseur totale, y compris les nervures), avec bord droit et finition lisse, sans revêtement, pour faux plafonds. (matériau) | 0.224 | 2682.16 | 600.80 |
| mt09pes010 | m³ | Pâte de plâtre, selon NF EN 13279-1. (matériau) | 0.002 | 128336.15 | 256.67 |
| mt12psg225 | m | Profilé en acier galvanisé, pour le soutien de la paroi dans des faux plafonds accessibles. (matériau) | 2.100 | 1905.97 | 4002.54 |
| mt12psg230 | U | Crochet en acier galvanisé. (matériau) | 0.550 | 595.08 | 327.29 |
| mt12psg231 | U | Pièce de raccord. (matériau) | 0.550 | 750.32 | 412.68 |
| op00ato010 |  | Tournevis. | 1.000 | 0.00 | 0.00 |
| mo035 | h | Compagnon professionnel III/CP2 poseur de faux plafonds en dalles et de moulures. (main-d'œuvre) | 0.560 | 4151.67 | 2324.94 |
| mo117 | h | Ouvrier poseur de faux plafonds en dalles et de moulures. (main-d'œuvre) | 0.560 | 2561.25 | 1434.30 |
| % | % | Frais de chantier des unités d'ouvrage | 2 % | 9359.22 | 187.18 |
|  |  | Coûts directs |  |  | 9546.40 |
