# Plafond suspendu, situé à une hauteur inférieure à 4 m, de panneau acoustique en laine de roche, composé de modules de 600x600x15 mm, finition lisse en couleur blanc pour profilés semi-visibles T 24

- Propriété du fichier: CYPE INGENIEROS, S.A.
- Format: FIEBDC-3/2002
- Zone géographique: Gabon
- Coûts indirects: 3.00 %
- Frais généraux: 13.00 %
- Bénéfice: 6.00 %
- TVA: 18.00 %

## F Aménagements et finitions

### FL Revêtements de plafonds

#### FLE Plafonds suspendus démontables

**FLE090** m² Plafond suspendu, situé à une hauteur inférieure à 4 m, de panneau acoustique en laine de roche, composé de modules de 600x600x15 mm, finition lisse en couleur blanc pour profilés semi-visibles T 24.
Fourniture et montage d'un plafond suspendu, situé à une hauteur inférieure à 4 m, constitué de panneau acoustique autoportant en laine de roche, composé de modules de 600x600x15 mm, avec la face visible revêtue avec un voile minéral, finition lisse en couleur blanc avec bord en escaliers de 8 mm pour profilés semi-visibles T 24, suspendu au plafond à l'aide de profilés, comprenant des profilés primaires, secondaires et angulaires d'arrêt fixés au plafond avec des tiges en acier galvanisé. Comprend les tiges en acier galvanisé et les accessoires de fixation, complètement installé.
Inclut: Implantation des axes de l'ossature modulaire. Nivellement et mis en place des profilés périmétriques. Implantation des profilés principaux de l'ossature. Signalisation des points d'ancrage au plancher. Nivellement et suspension des profilés principaux et secondaires de l'ossature. Mise en place des plaques.
Critère de métré de projet: Surface mesurée entre les parements, selon documentation graphique du Projet, sans déduire les ouvertures pour les installations.
Critère de mesure de l'ouvrage: On mesurera la surface réellement exécutée selon les spécifications du Projet, sans décompter les ouvertures pour les installations.

| Code | U | Désignation | Quantité | Prix | Montant |
|---|---|---|---|---|---|
| mt12pag010c | m² | Panneau acoustique autoportant en laine minérale, de résistance thermique 0,4 m²K/W, Euroclasse A1 de réaction au feu, composé de modules de 600x600x15 mm, finition lisse en couleur blanc avec bord en escaliers de 8 mm pour profilés semi-visibles T 24. (matériau) | 1.050 | 14.59 | 15.32 |
| mt12pfr010a | m | Profilé primaire en T de 24x38x3600 mm, en acier galvanisé laminé, avec la face visible revêtue avec une lame en aluminium finition laqué en couleur blanc, selon NF EN 13964. (matériau) | 0.700 | 1.18 | 0.83 |
| mt12pfr010g | m | Profilé secondaire en T de 24x38x600 mm, en acier galvanisé laminé, avec la face visible revêtue avec une lame en aluminium finition laqué en couleur blanc, selon NF EN 13964. (matériau) | 1.500 | 1.18 | 1.77 |
| mt12pfr010j | m | Profilé angulaire en L de 24x24x3000 mm, en acier galvanisé laminé, avec la face visible revêtue avec une lame en aluminium finition laqué en couleur blanc, selon NF EN 13964. (matériau) | 0.400 | 0.96 | 0.38 |
| mt12fac020b | U | Tige métallique en acier galvanisé de 6 mm de diamètre. (matériau) | 2.000 | 0.43 | 0.86 |
| mt12fac050 | U | Accessoires pour l'installation de faux plafonds révisables. (matériau) | 1.000 | 2.18 | 2.18 |
| op00fre010 |  | Fraiseuse. | 1.000 | 0.00 | 0.00 |
| op00ato010 |  | Tournevis. | 1.000 | 0.00 | 0.00 |
| mo015 | h | Compagnon professionnel III/CP2 monteur de faux plafonds en plaques de plâtre. (main-d'œuvre) | 0.225 | 3.80 | 0.86 |
| mo082 | h | Ouvrier professionnel II/OP monteur de faux plafonds en plaques de plâtre. (main-d'œuvre) | 0.225 | 2.32 | 0.52 |
| % | % | Coûts directs complémentaires | 2 % | 22.72 | 0.45 |
|  |  | Coûts directs |  |  | 23.17 |
