# Faux plafond continu adossé, situé à une hauteur inférieure à 4 m, acoustique avec une structure métallique (12,5+27+27), formé d'une plaque acoustique perforée 12,5x1200x2000 mm

- Propriété du fichier: CYPE INGENIEROS, S.A.
- Format: FIEBDC-3/2002
- Zone géographique: Gabon
- Coûts indirects: 3.00 %
- Frais généraux: 13.00 %
- Bénéfice: 6.00 %
- TVA: 18.00 %

## F Aménagements et finitions

### FL Revêtements de plafonds

#### FLN Plafonds suspendus non démontables

**FLN050** m² Faux plafond continu adossé, situé à une hauteur inférieure à 4 m, acoustique avec une structure métallique (12,5+27+27), formé d'une plaque acoustique perforée 12,5x1200x2000 mm.
Fourniture et montage d'un faux plafond continu adossé, situé à une hauteur inférieure à 4 m, acoustique (12,5+27+27), constitué d'une plaque acoustique perforée 12,5x1200x2000 mm, avec un voile de fibre de verre au verso boulonnée à une structure métallique en acier galvanisé de guides primaires 60/27 mm séparées de 1000 mm d'axe à axe et adossés au plancher ou à l'élément porteur avec des ancrages directs tous les 900 mm, y compris les fixations, la visserie, la résolution du périmètres et des points particuliers, pâte à joints, bande de joints et les accessoires de montage. Totalement terminé et prêt à être imprimé et revêtu.
Inclut: Implantation des axes de la structure métallique. Signalisation des points d'ancrage au plancher ou à l'élément support. Nivellement des profilés primaires. Vissage et mise en place des plaques. Traitement des joints.
Critère de métré de projet: Surface mesurée entre les parements, selon documentation graphique du Projet, sans déduire les ouvertures pour les installations.
Critère de mesure de l'ouvrage: On mesurera la surface réellement exécutée selon les spécifications du Projet, sans déduire les ouvertures de surface inférieure à 1 m².

| Code | U | Désignation | Quantité | Prix | Montant |
|---|---|---|---|---|---|
| mt12psg220 | U | Fixation composée d'une cheville et d'une vis 5x27. (matériau) | 1.300 | 0.09 | 0.12 |
| mt12psg055a | m | Ancrage direct pour pièce d'ossature 60/27. (matériau) | 1.200 | 0.94 | 1.13 |
| mt12psg050c | m | Support 60/27 en tôle d'acier galvanisé, de largeur 60 mm, selon NF DTU 25.41 P1-2 et NF EN 14195. (matériau) | 4.300 | 1.94 | 8.34 |
| mt12psg215b | U | Connecteur pour pièce d'ossature 60/27. (matériau) | 0.900 | 1.23 | 1.11 |
| mt12psg026a | m² | Plaque acoustique perforée 12,5x1200x2000 mm, avec un voile de fibre de verre au verso. (matériau) | 1.030 | 29.91 | 30.81 |
| mt12psg081c | U | Vis autoforeuse 3,5x35 mm. (matériau) | 23.000 | 0.01 | 0.23 |
| mt12psg030a | kg | Pâte pour joints, selon NF EN 13963. (matériau) | 0.300 | 1.70 | 0.51 |
| mt12psg035a | kg | Pâte de collage, selon NF EN 14496. (matériau) | 0.100 | 0.78 | 0.08 |
| op00fre010 |  | Fraiseuse. | 1.000 | 0.00 | 0.00 |
| op00ato010 |  | Tournevis. | 1.000 | 0.00 | 0.00 |
| mo015 | h | Compagnon professionnel III/CP2 monteur de faux plafonds en plaques de plâtre. (main-d'œuvre) | 0.322 | 3.80 | 1.22 |
| mo082 | h | Ouvrier professionnel II/OP monteur de faux plafonds en plaques de plâtre. (main-d'œuvre) | 0.118 | 2.32 | 0.27 |
| % | % | Coûts directs complémentaires | 2 % | 43.82 | 0.88 |
|  |  | Coûts directs |  |  | 44.70 |
