# Faux plafond continu adossé

- Propriété du fichier: CYPE INGENIEROS, S.A.
- Format: FIEBDC-3/2002
- Zone géographique: Gabon
- Coûts indirects: 3.00 %
- Frais généraux: 13.00 %
- Bénéfice: 6.00 %
- TVA: 18.00 %

## F Aménagements et finitions

### FL Revêtements de plafonds

#### FLN Plafonds suspendus non démontables

**FLN050** m² Faux plafond continu adossé, situé à une hauteur supérieure ou égale à 4 m, lisse avec une structure métallique (12,5+12,5+27+27), formé de deux plaques de plâtre A / NF EN 520 - 1200 / longueur / 12,5 / bord affiné.
Fourniture et montage d'un faux plafond continu adossé, situé à une hauteur supérieure ou égale à 4 m, lisse (12,5+12,5+27+27), constitué de deux plaques de plâtre A / NF EN 520 - 1200 / longueur / 12,5 / bord affiné, boulonnées à une structure métallique en acier galvanisé de guides primaires 60/27 mm séparées de 1000 mm d'axe à axe et adossés au plancher ou à l'élément porteur avec des ancrages directs tous les 800 mm, y compris les fixations, la visserie, la résolution du périmètres et des points particuliers, pâte à joints, bande de joints et les accessoires de montage. Totalement terminé et prêt à être imprimé et revêtu.
Inclut: Implantation des axes de la structure métallique. Nivellement et fixation du profilé en U sur le périmètre et mise en place de la bande acoustique de dilatation. Signalisation des points d'ancrage au plancher ou à l'élément support. Nivellement des profilés primaires. Vissage et mise en place des plaques. Traitement des joints.
Critère de métré de projet: Surface mesurée entre les parements, selon documentation graphique du Projet, sans déduire les ouvertures pour les installations.
Critère de mesure de l'ouvrage: On mesurera la surface réellement exécutée selon les spécifications du Projet, sans déduire les ouvertures de surface inférieure à 1 m².

| Code | U | Désignation | Quantité | Prix | Montant |
|---|---|---|---|---|---|
| mt12psg160a | m | Profilé en acier galvanisé, en U, de 30 mm. (matériau) | 0.400 | 1.70 | 0.68 |
| mt12psg220 | U | Fixation composée d'une cheville et d'une vis 5x27. (matériau) | 2.300 | 0.09 | 0.21 |
| mt12psg055a | m | Ancrage direct pour pièce d'ossature 60/27. (matériau) | 1.500 | 0.94 | 1.41 |
| mt12psg050c | m | Support 60/27 en tôle d'acier galvanisé, de largeur 60 mm, selon NF DTU 25.41 P1-2 et NF EN 14195. (matériau) | 3.200 | 1.94 | 6.21 |
| mt12psg215b | U | Connecteur pour pièce d'ossature 60/27. (matériau) | 0.600 | 1.23 | 0.74 |
| mt12psg010a | m² | Plaque de plâtre A / NF EN 520 - 1200 / longueur / 12,5 / bord affiné. (matériau) | 2.060 | 5.96 | 12.28 |
| mt12psg081b | U | Vis autoforeuse 3,5x25 mm. (matériau) | 9.000 | 0.01 | 0.09 |
| mt12psg081d | U | Vis autoforeuse 3,5x45 mm. (matériau) | 17.000 | 0.02 | 0.34 |
| mt12psg041b | m | Bande acoustique de dilatation de 50 mm de largeur. (matériau) | 0.400 | 0.35 | 0.14 |
| mt12psg030a | kg | Pâte pour joints, selon NF EN 13963. (matériau) | 0.500 | 1.70 | 0.85 |
| mt12psg030a | kg | Pâte pour joints, selon NF EN 13963. | 0.600 | 1.70 | 1.02 |
| mt12psg040a | m | Bande de joints. (matériau) | 0.450 | 0.05 | 0.02 |
| op00fre010 |  | Fraiseuse. | 1.000 | 0.00 | 0.00 |
| op00ato010 |  | Tournevis. | 1.000 | 0.00 | 0.00 |
| mo015 | h | Compagnon professionnel III/CP2 monteur de faux plafonds en plaques de plâtre. (main-d'œuvre) | 0.383 | 3.80 | 1.46 |
| mo082 | h | Ouvrier professionnel II/OP monteur de faux plafonds en plaques de plâtre. (main-d'œuvre) | 0.131 | 2.32 | 0.30 |
| % | % | Coûts directs complémentaires | 2 % | 25.75 | 0.52 |
|  |  | Coûts directs |  |  | 26.27 |
