# Faux plafond continu

- Propriété du fichier: CYPE INGENIEROS, S.A.
- Format: FIEBDC-3/2002
- Zone géographique: Gabon
- Coûts indirects: 3.00 %
- Frais généraux: 13.00 %
- Bénéfice: 6.00 %
- TVA: 18.00 %

## F Aménagements et finitions

### FL Revêtements de plafonds

#### FLN Plafonds suspendus non démontables

**FLN170** m² Faux plafond continu, situé à une hauteur inférieure à 4 m, en panneaux légers de laine de bois, Heraklith (Copeau fin) "KNAUF INSULATION", de 600x1200 mm et 25 mm d'épaisseur, fixé directement au plancher en béton.
Fourniture et montage d'un faux plafond continu, situé à une hauteur inférieure à 4 m, constitué de panneaux légers de laine de bois, Heraklith (Copeau fin) "KNAUF INSULATION", de 600x1200 mm et 25 mm d'épaisseur, résistance thermique 0,28 m²K/W, conductivité thermique 0,09 W/(mK), fixé directement au plancher en béton. Comprend les accessoires de fixation. Totalement terminé.
Inclut: Tracé dans les murs du niveau du faux plafond. Mise en place des panneaux.
Critère de métré de projet: Surface mesurée entre les parements, selon documentation graphique du Projet, sans déduire les ouvertures pour les installations.
Critère de mesure de l'ouvrage: On mesurera la surface réellement exécutée selon les spécifications du Projet, sans décompter les ouvertures pour les installations.

| Code | U | Désignation | Quantité | Prix | Montant |
|---|---|---|---|---|---|
| mt16vki010o | m² | Panneau léger de laine de bois, Heraklith (Copeau fin) "KNAUF INSULATION", de 600x1200 mm et 25 mm d'épaisseur, formé de copeaux de bois de 1,5 mm de diamètre agglomérés avec ciment, résistance thermique 0,28 m²K/W, conductivité thermique 0,09 W/(mK), densité 464 kg/m³, coefficient de résistance à la diffusion de la vapeur d'eau 0,4 et Euroclasse B-s1,d0 de réaction au feu, selon NF EN 13168, pour isolation thermique et acoustique et protection contre les incendies, dans des bâtiments. (matériau) | 1.050 | 21.87 | 22.96 |
| mt16vki030 | U | Cheville à frapper massive MSP "KNAUF INSULATION" pou l'ancrage de panneaux Heraklith à un support en béton, comprend couvercle. (matériau) | 8.330 | 0.47 | 3.92 |
| mo014 | h | Compagnon professionnel III/CP2 monteur de faux plafonds en plaques de plâtre. (main-d'œuvre) | 0.230 | 3.51 | 0.81 |
| mo080 | h | Ouvrier professionnel II/OP monteur de faux plafonds en plaques de plâtre. (main-d'œuvre) | 0.230 | 2.10 | 0.48 |
| % | % | Coûts directs complémentaires | 2 % | 28.17 | 0.56 |
|  |  | Coûts directs |  |  | 28.73 |
