# Enduit traditionnel imitation maçonnerie sur parement intérieur

- Propriété du fichier: CYPE INGENIEROS, S.A.
- Format: FIEBDC-3/2002
- Zone géographique: Gabon
- Devise: XAF
- Coûts indirects: 3.00 %
- Frais généraux: 13.00 %
- Bénéfice: 6.00 %
- TVA: 18.00 %

## F Aménagements et finitions

### FN Enduits traditionnels et stucs

#### FNX Enduits à la chaux

**FNX020** m² Enduit traditionnel imitation maçonnerie sur parement intérieur.
Réalisation d'un enduit traditionnel avec raclette, par application manuelle sur un parement intérieur, sous-enduit préalable (non compris dans ce prix), à deux couches de mortier de chaux aérienne éteinte de 15 et 10 mm d'épaisseur respectivement; la première de dosage 1:4 et à gros granulats et la seconde, dont le pigment est compris dans la masse, de dosage 1:4 et à granulats de granulométrie très soignée et de grosseurs allant de 0,2 à 2 mm (sable de marbre). Finition superficielle: elle sera exécutée avec une raclette appliquée sur la dernière couche, une fois le dessin du calepinage de la pierre réalisé sur elle. Comprend la préparation de la surface support, la réalisation des joints, des coins, des guides, des arêtes, feuillures, jambages, linteaux, les arrêts aux rencontres avec les parements, les revêtements et les autres éléments placés sur sa surface.
Inclut: Préparation de la surface support. Calepinage des pans. Préparation et application d'une première couche. Préparation et application d'une seconde couche. Réalisation des joints et des rencontres. Finition superficielle. Révisions et nettoyage final.
Critère pour le métré: Surface mesurée selon documentation graphique du Projet, en déduisant les baies de surface supérieure à 2 m² et en incluant le développement des feuillures.
Critère pour le mémoire: On mesurera la surface réellement exécutée selon les spécifications du Projet, en déduisant les baies de surface supérieure à 2 m² et en incluant le développement des feuillures.

| Code | U | Désignation | Quantité | Prix | Montant |
|---|---|---|---|---|---|
| mt28pmc010a | m³ | Pâte de mortier de chaux pour enduits, y compris les gravillons. (matériau) | 0.025 | 103828.10 | 2595.70 |
| mt09pmr010 | kg | Pigment pour mortiers et enduits. (matériau) | 0.015 | 6653.37 | 99.80 |
| op00tal020 |  | Malaxeur électrique. | 1.000 | 0.00 | 0.00 |
| mo039 | h | Compagnon professionnel III/CP2 enduiseur. (main-d'œuvre) | 0.784 | 4151.67 | 3254.91 |
| mo079 | h | Ouvrier professionnel II/OP enduiseur. (main-d'œuvre) | 0.784 | 2661.82 | 2086.87 |
| mo111 | h | Ouvrier d'exécution I/OE2 enduiseur. (main-d'œuvre) | 0.392 | 2645.07 | 1036.87 |
| % | % | Frais de chantier des unités d'ouvrage | 2 % | 9074.15 | 181.48 |
|  |  | Coûts directs |  |  | 9255.63 |
