# Retrait d'un revêtement de sol laminé existant à l'intérieur du bâtiment

- Propriété du fichier: CYPE INGENIEROS, S.A.
- Format: FIEBDC-3/2002
- Zone géographique: Gabon
- Devise: XAF
- Coûts indirects: 3.00 %
- Frais généraux: 13.00 %
- Bénéfice: 6.00 %
- TVA: 18.00 %

## F Aménagements et finitions

### FS Revêtements de sols

#### FSD Démolition

**FSD120** m² Retrait d'un revêtement de sol laminé existant à l'intérieur du bâtiment, à lames assemblées sans colle, type 'Clic', avec des moyens manuels, sans détériorer les éléments constructifs contigus, et chargement manuel dans le camion ou la benne.
Retrait d'un revêtement de sol laminé existant à l'intérieur du bâtiment, à lames assemblées sans colle, type 'Clic', avec des moyens manuels, sans détériorer les éléments constructifs contigus, et chargement manuel dans le camion ou la benne.
Inclut: Retrait de l'élément. Retrait et stockage du matériau enlevé. Nettoyage des restes d'ouvrage. Chargement manuel du matériau enlevé et des restes d'ouvrage dans le camion ou la benne.
Critère de métré de projet: Surface mesurée selon documentation graphique du Projet.
Critère de mesure de l'ouvrage: On mesurera la surface réellement démontée selon les spécifications du Projet.
Critère d'évaluation économique: Le prix ne comprend pas la démolition de la base support.

| Code | U | Désignation | Quantité | Prix | Montant |
|---|---|---|---|---|---|
| mo113 | h | Ouvrier d'exécution I/OE1 construction. (main-d'œuvre) | 0.205 | 1735.16 | 355.71 |
| % | % | Frais de chantier des unités d'ouvrage | 2 % | 355.71 | 7.11 |
|  |  | Coûts directs |  |  | 362.82 |
