# Connexion d'un micropieu à la semelle avec platines en acier laminé S235JR soudées au profilé tubulaire

- Propriété du fichier: CYPE INGENIEROS, S.A.
- Format: FIEBDC-3/2002
- Zone géographique: Gabon
- Coûts indirects: 3.00 %
- Frais généraux: 13.00 %
- Bénéfice: 6.00 %
- TVA: 18.00 %

## G Structure et gros oeuvre

### GA Transformations et réparations

#### GAO Reprises en sous-oeuvre

**GAO140** U Connexion d'un micropieu à la semelle avec platines en acier laminé S235JR soudées au profilé tubulaire, dans le tronçon préalablement étêté et propre, afin d'obtenir une adhérence correcte entre l'armature du micropieu et le béton de la semelle; pour la reprise en sous-oeuvre de la fondation dans une zone de travail ayant une hauteur libre d'entre 2,50 et 4 m.
Connexion d'un micropieu à la semelle avec platines en acier laminé S235JR soudées au profilé tubulaire, dans le tronçon préalablement étêté et propre, afin d'obtenir une adhérence correcte entre l'armature du micropieu et le béton de la semelle; pour la reprise en sous-oeuvre de la fondation dans une zone de travail ayant une hauteur libre d'entre 2,50 et 4 m. Comprend le nettoyage et la préparation du plan d'appui, l'implantation, le nivellement et la mise d'aplomb, la préparation des bords, les soudures, les découpes et les épointages.
Inclut: Nettoyage et préparation de la surface support. Implantation et marquage des axes. Mise en place des connecteurs avec soudure.
Critère de métré de projet: Nombre d'unités prévues, selon documentation graphique du Projet.
Critère de mesure de l'ouvrage: On mesurera le nombre d'unités réellement exécutées selon les spécifications du Projet.

| Code | U | Désignation | Quantité | Prix | Montant |
|---|---|---|---|---|---|
| mt07ala011b | kg | Platine en acier laminé NF EN 10025 S235JR, pour applications structurales. (matériau) | 2.500 | 1.60 | 4.00 |
| mq08sol020 | h | Équipement et éléments auxiliaires pour soudure électrique. (matériel) | 0.132 | 2.25 | 0.30 |
| mo019 | h | Compagnon professionnel III/CP2 soudeur. (main-d'œuvre) | 0.148 | 3.73 | 0.55 |
| % | % | Coûts directs complémentaires | 2 % | 4.85 | 0.10 |
|  |  | Coûts directs |  |  | 4.95 |
