# Ciment utilisé dans la préparation de mortier ou de lait de ciment, consommés en excès sur le volume théorique correspondant au diamètre nominal du micropieu, lors des travaux de bétonnage

- Propriété du fichier: CYPE INGENIEROS, S.A.
- Format: FIEBDC-3/2002
- Zone géographique: Gabon
- Coûts indirects: 3.00 %
- Frais généraux: 13.00 %
- Bénéfice: 6.00 %
- TVA: 18.00 %

## G Structure et gros oeuvre

### GA Transformations et réparations

#### GAO Reprises en sous-oeuvre

**GAO140** kg Ciment utilisé dans la préparation de mortier ou de lait de ciment, consommés en excès sur le volume théorique correspondant au diamètre nominal du micropieu, lors des travaux de bétonnage.
Fourniture et injection de ciment utilisé dans la préparation de mortier ou de lait de ciment, consommés en excès sur le volume théorique correspondant au diamètre nominal du micropieu, lors des travaux de bétonnage. Comprend le nettoyage et le ramassage des restes de lait excédants et des autres déchets produits pendant les travaux, et la charge manuelle des décombres dans le camion ou le container.
Critère de mesure de l'ouvrage: On déterminera, à partir du poids obtenu sur bascule officielle des unités arrivées sur le chantier, le poids des unités réellement exécutées selon les spécifications du Projet.

| Code | U | Désignation | Quantité | Prix | Montant |
|---|---|---|---|---|---|
| mt08cem010e | kg | Ciment Portland CEM I 52,5 N, en sacs, selon NF EN 197-1. (matériau) | 1.000 | 0.12 | 0.12 |
| mo111 | h | Ouvrier d'exécution I/OE1 VRD espaces privés. (main-d'œuvre) | 0.006 | 2.02 | 0.01 |
| % | % | Coûts directs complémentaires | 2 % | 0.13 | 0.00 |
|  |  | Coûts directs |  |  | 0.13 |
