# Chevron de bois scié de pin de Monterey (Pinus radiata), de 5x5 cm de section et jusqu'à 5 m de longueur; classe résistante C24, protection du bois de classe de pénétration NP2, travaillé en atelier

- Propriété du fichier: CYPE INGENIEROS, S.A.
- Format: FIEBDC-3/2002
- Zone géographique: Gabon
- Devise: XAF
- Coûts indirects: 3.00 %
- Frais généraux: 13.00 %
- Bénéfice: 6.00 %
- TVA: 18.00 %

## G Structure et gros oeuvre

### GC Charpentes

#### GCB Bois

**GCB040** m Chevron de bois scié de pin de Monterey (Pinus radiata), de 5x5 cm de section et jusqu'à 5 m de longueur; classe résistante C24, protection du bois de classe de pénétration NP2, travaillé en atelier.
Fourniture et mise en place de chevron de bois scié de pin de Monterey (Pinus radiata), finition brossée, de 5x5 cm de section et jusqu'à 5 m de longueur, pour applications structurales; classe résistante C24 selon NF EN 338 et NF EN 1912, protection face aux agents biotiques qui correspondent à la classe de pénétration NP2 (3 mm dans les faces latérales de l'aubier) selon NF EN 351-1. Comprend les clous en acier galvanisé, les découpes, les entailles pour un assemblage correct, le nivellement et la mise en place des éléments d'attache et de renfort. Travaillé en atelier et placé in situ.
Inclut: Implantation des chevrons sur les pannes. Présentation des chevrons sur les pannes. Mise en place et nivellement. Fixation des pannes.
Critère de métré de projet: Longueur mesurée aux axes en projection horizontale, selon documentation graphique du Projet, y compris les appuis.
Critère de mesure de l'ouvrage: On mesurera, en projection horizontale, aux axes, la longueur réellement exécutée selon les spécifications du Projet, y compris les appuis.

| Code | U | Désignation | Quantité | Prix | Montant |
|---|---|---|---|---|---|
| mt07mee025od | m | Chevron de bois scié de pin de Monterey (Pinus radiata), finition brossée, de 5x5 cm de section et jusqu'à 5 m de longueur, pour applications structurales; classe résistante C24 selon NF EN 338 et NF EN 1912, protection face aux agents biotiques qui correspondent à la classe de pénétration NP2 (3 mm dans les faces latérales de l'aubier) selon NF EN 351-1, travaillé en atelier. (matériau) | 1.000 | 2203.17 | 2203.17 |
| op00cla010 |  | Cloueuse pneumatique. | 1.000 | 0.00 | 0.00 |
| op00cep010 |  | Varlope. | 1.000 | 0.00 | 0.00 |
| mo048 | h | Compagnon professionnel III/CP2 charpentier bois. (main-d'œuvre) | 0.018 | 2791.11 | 50.24 |
| mo095 | h | Ouvrier professionnel II/OP charpentier bois. (main-d'œuvre) | 0.009 | 1764.33 | 15.88 |
| % | % | Coûts directs complémentaires | 2 % | 2269.29 | 45.39 |
|  |  | Coûts directs |  |  | 2314.68 |
