# Recépage d'un pieu préfabriqué en béton armé, de 32,5 cm de diamètre, avec compresseur avec un marteau pneumatique et charge mécanique des décombres dans le camion ou la benne

- Propriété du fichier: CYPE INGENIEROS, S.A.
- Format: FIEBDC-3/2002
- Zone géographique: Gabon
- Coûts indirects: 0.03 %
- Frais généraux: 13.00 %
- Bénéfice: 6.00 %
- TVA: 18.00 %

## G Structure et gros oeuvre

### GF Fondations

#### GFQ Pieux préfabriqués

**GFQ020** m Recépage d'un pieu préfabriqué en béton armé, de 32,5 cm de diamètre, avec compresseur avec un marteau pneumatique et charge mécanique des décombres dans le camion ou la benne.
Recépage d'un pieu préfabriqué en béton armé, de 32,5 cm de diamètre, par nettoyage et suppression du béton de tête du pieu qui pourrait avoir été dégradé par les coups de la masse et ne possède plus les caractéristiques mécaniques nécessaires, avec compresseur avec un marteau pneumatique. Comprend le pliage des armatures, le nettoyage et la charge mécanique des décombres provenant du recépage dans le camion ou la benne.
Inclut: Recépage. Pliage des armatures. Nettoyage et charge mécanique des décombres provenant de l'étêtage dans le camion ou la benne.
Critère de métré de projet: Longueur moyenne selon documentation graphique du Projet, en considérant une hauteur de un mètre dans chacun des pieux.
Critère de mesure de l'ouvrage: On mesurera la longueur réellement exécutée selon les spécifications du Projet.

| Code | U | Désignation | Quantité | Prix | Montant |
|---|---|---|---|---|---|
| mq05pdm010c | h | Compresseur portable électrique 9 m³/min de débit. (matériel) | 0.205 | 8.82 | 1.81 |
| mq05mai030 | h | Marteau pneumatique. (matériel) | 0.410 | 2.93 | 1.20 |
| mq01exn010i | h | Mini pelleteuse sur pneus, de 37,5 kW. (matériel) | 0.006 | 29.58 | 0.18 |
| mo104 | h | Ouvrier d'exécution I/OE2 construction. (main-d'œuvre) | 0.572 | 2.06 | 1.18 |
| mo105 | h | Ouvrier d'exécution I/OE1 construction. (main-d'œuvre) | 0.146 | 2.02 | 0.29 |
| % | % | Coûts directs complémentaires | 2 % | 4.66 | 0.09 |
|  |  | Coûts directs |  |  | 4.75 |
