# Essai sur une série d'éprouvettes prismatiques de mortier de ciment, avec détermination de: résistance à la flexion et à la compression, absorption d'eau

- Propriété du fichier: CYPE INGENIEROS, S.A.
- Format: FIEBDC-3/2002
- Zone géographique: Gabon
- Devise: XAF
- Coûts indirects: 3.00 %
- Frais généraux: 13.00 %
- Bénéfice: 6.00 %
- TVA: 18.00 %

## Q Contrôle de qualité et essais

### QA Mortiers, plâtres, chaux et ciments

#### QAM Mortiers

**QAM030** U Essai sur une série d'éprouvettes prismatiques de mortier de ciment, avec détermination de: résistance à la flexion et à la compression, absorption d'eau.
Essais à réaliser en laboratoire accrédité dans le domaine technique correspondant, sur une série d'éprouvettes prismatiques de mortier de ciment, prises sur chantier selon NF EN 1015-2, pour la détermination des caractéristiques suivantes: résistance à la flexion et à la compression selon NF EN 1015-11, absorption d'eau. Comprend le déplacement au site et le rapport des résultats.
Inclut: Déplacement sur chantier. Prise d'échantillons. Fabrication et séchage des éprouvettes et réalisation des essais. Rédaction d'un rapport des résultats des essais réalisés.
Critère de métré de projet: Essai à réaliser, selon documentation du Plan de contrôle de qualité.

| Code | U | Désignation | Quantité | Prix | Montant |
|---|---|---|---|---|---|
| mt49des010 | U | Répercussion de déplacement sur site pour la prise d'échantillons. (matériau) | 1.000 | 636.77 | 636.77 |
| mt49moc020 | U | Prise sur chantier d'échantillons de mortier de ciment, dont le poids ne dépasse pas 50 kg, selon NF EN 1015-2. (matériau) | 1.000 | 27553.30 | 27553.30 |
| mt49moc030 | U | Essai mécanique pour déterminer les résistances à la flexion et à la compression à 3, 7 et 28 jours d'âge sur neuf éprouvettes de 4x4x16 cm, fabriquées et séchées en laboratoire, selon NF EN 1015-11. (matériau) | 1.000 | 136475.74 | 136475.74 |
| mt49moc090 | U | Essai pour déterminer l'absorption d'eau d'un échantillon de mortier, sur trois éprouvettes de 4x4x16 cm, préalablement fabriquées. (matériau) | 1.000 | 83615.05 | 83615.05 |
| mt49moc120 | U | Rapport des résultats des essais réalisés sur un échantillon de mortier de ciment. (matériau) | 1.000 | 82659.90 | 82659.90 |
| % | % | Frais de chantier des unités d'ouvrage | 2 % | 330940.76 | 6618.82 |
|  |  | Coûts directs |  |  | 337559.58 |
