# Essai sur un échantillon de plâtre, avec détermination de: analyse chimique, sulfate de calcium, absorption d'eau, indice de pureté

- Propriété du fichier: CYPE INGENIEROS, S.A.
- Format: FIEBDC-3/2002
- Zone géographique: Gabon
- Devise: XAF
- Coûts indirects: 3.00 %
- Frais généraux: 13.00 %
- Bénéfice: 6.00 %
- TVA: 18.00 %

## Q Contrôle de qualité et essais

### QA Mortiers, plâtres, chaux et ciments

#### QAY Plâtres

**QAY010** U Essai sur un échantillon de plâtre, avec détermination de: analyse chimique, sulfate de calcium, absorption d'eau, indice de pureté.
Essais à réaliser en laboratoire accrédité dans le domaine technique correspondant, sur un échantillon de plâtre pris sur chantier pour la détermination des caractéristiques suivantes: analyse chimique, sulfate de calcium selon ASTM C471M, absorption d'eau, indice de pureté. Comprend le déplacement au site et le rapport des résultats.
Inclut: Déplacement sur chantier. Prise d'échantillons. Réalisation des essais. Rédaction d'un rapport des résultats des essais réalisés.
Critère de métré de projet: Essai à réaliser, selon documentation du Plan de contrôle de qualité.

| Code | U | Désignation | Quantité | Prix | Montant |
|---|---|---|---|---|---|
| mt49des010 | U | Répercussion de déplacement sur site pour la prise d'échantillons. (matériau) | 1.000 | 636.77 | 636.77 |
| mt49yga020 | U | Prise sur chantier d'échantillons de plâtres, dont le poids ne dépasse pas 50 kg. (matériau) | 1.000 | 27553.30 | 27553.30 |
| mt49yga050 | U | Analyse chimique de plâtres de construction. (matériau) | 1.000 | 176919.37 | 176919.37 |
| mt49yga060 | U | Sulfate de calcium de plâtres de construction, selon ASTM C471M. (matériau) | 1.000 | 87986.41 | 87986.41 |
| mt49yga100 | U | Essai pour déterminer l'absorption d'un échantillon de plâtre ayant pris par saturation et séchage à 105°C, la densité apparente et la densité saturée. (matériau) | 1.000 | 34583.61 | 34583.61 |
| mt49yga120 | U | Essai pour déterminer l'indice de pureté d'un échantillon de plâtre, y compris les déterminations d'eau combinée et de trioxyde de soufre. (matériau) | 1.000 | 110049.70 | 110049.70 |
| mt49yga030 | U | Rapport des résultats des essais réalisés sur un échantillon de plâtre. (matériau) | 1.000 | 82659.90 | 82659.90 |
| % | % | Frais de chantier des unités d'ouvrage | 2 % | 520389.06 | 10407.78 |
|  |  | Coûts directs |  |  | 530796.84 |
