# Essai sur carreaux et dalles céramiques

- Propriété du fichier: CYPE INGENIEROS, S.A.
- Format: FIEBDC-3/2002
- Zone géographique: Gabon
- Devise: XAF
- Coûts indirects: 3.00 %
- Frais généraux: 13.00 %
- Bénéfice: 6.00 %
- TVA: 18.00 %

## Q Contrôle de qualité et essais

### QL Matériaux céramiques

#### QLR Revêtements

**QLR010** U Essai sur carreaux et dalles céramiques.
Essais à réaliser en laboratoire accrédité dans le domaine technique correspondant, sur un échantillon de carreaux et dalles céramiques, pris sur site, pour la détermination des caractéristiques suivantes: caractéristiques dimensionnelles et aspect superficiel selon NF EN ISO 10545-2. Comprend le déplacement au site et le rapport des résultats.
Inclut: Déplacement sur chantier. Prise d'échantillons. Réalisation des essais. Rédaction d'un rapport des résultats des essais réalisés.
Critère pour le métré: Essai à réaliser, selon documentation du Plan de contrôle de qualité.

| Code | U | Désignation | Quantité | Prix | Montant |
|---|---|---|---|---|---|
| mt49des010 | U | Répercussion de déplacement sur site pour la prise d'échantillons. (matériau) | 1.000 | 638.20 | 638.20 |
| mt49bac020 | U | Prise sur chantier d'échantillons de carreaux et dalles céramiques dont le poids ne dépasse pas 50 kg. (matériau) | 1.000 | 27615.05 | 27615.05 |
| mt49bac060 | U | Essai pour déterminer les caractéristiques dimensionnelles et l'aspect superficiel d'un échantillon de carreaux et dalles céramiques, selon NF EN ISO 10545-2. (matériau) | 1.000 | 136462.50 | 136462.50 |
| mt49bac030 | U | Rapport des résultats des essais réalisés sur un échantillon de carreaux et dalles céramiques. (matériau) | 1.000 | 82845.15 | 82845.15 |
| % | % | Frais de chantier des unités d'ouvrage | 2 % | 247560.90 | 4951.22 |
|  |  | Coûts directs |  |  | 252512.12 |
