# Unité extérieure d'air conditionné, avec récupération de chaleur, pour système VRF

- Propriété du fichier: CYPE INGENIEROS, S.A.
- Format: FIEBDC-3/2002
- Zone géographique: Gabon
- Devise: XAF
- Coûts indirects: 3.00 %
- Frais généraux: 13.00 %
- Bénéfice: 6.00 %
- TVA: 18.00 %

## T Équipements techniques

### TV Climatisation et ventilation

#### TVI Système Mitsubishi Heavy Industries à débit de réfrigérant variable

**TVI120** U Unité extérieure d'air conditionné, avec récupération de chaleur, pour système VRF.
Unité extérieure d'air conditionné, système air-air multisplit KXZR2 Smart avec débit variable de réfrigérant et récupération de chaleur, modèle FDC224KXZRE2 "MITSUBISHI HEAVY INDUSTRIES", pour gaz R-410A, alimentation triphasée (400V/50Hz), puissance frigorifique 22,4 kW (température de bulbe sec de l'air extérieur 35°C, température de bulbe humide de l'air intérieur 19°C), SEER 6,21, EER 3,89, consommation électrique nominale en refroidissement 5,76 kW, puissance calorifique 22,4 kW (température de bulbe humide de l'air extérieur 6°C, température de bulbe sec de l'air intérieur 20°C), SCOP 4,06, COP 4,25, consommation électrique nominale en chauffage 5,27 kW, dimensions 1697x1350x720 mm, poids 305 kg, niveau sonore 58 dBA, débit d'air 13500 m³/h, nombre maximal d'unités intérieures connectables 29, intervalle de capacité connectable 50 - 200%.
Critère d'évaluation économique: Le prix ne comprend les éléments antivibratoires de sol, la canalisation ni le câblage électrique d'alimentation.
Inclut: Implantation. Mise en place et fixation. Connexion aux lignes frigorifiques. Connexion au réseau électrique. Connexion au réseau de tout à l'égout. Mise en marche.
Critère pour le métré: Nombre d'unités prévues, selon documentation graphique du Projet.
Critère pour le mémoire: On mesurera le nombre d'unités réellement exécutées selon les spécifications du Projet.

| Code | U | Désignation | Quantité | Prix | Montant |
|---|---|---|---|---|---|
| mt42mhi342a | U | Unité extérieure d'air conditionné, système air-air multisplit KXZR2 Smart avec débit variable de réfrigérant et récupération de chaleur, modèle FDC224KXZRE2 "MITSUBISHI HEAVY INDUSTRIES", pour gaz R-410A, alimentation triphasée (400V/50Hz), puissance frigorifique 22,4 kW (température de bulbe sec de l'air extérieur 35°C, température de bulbe humide de l'air intérieur 19°C), SEER 6,21, EER 3,89, consommation électrique nominale en refroidissement 5,76 kW, puissance calorifique 22,4 kW (température de bulbe humide de l'air extérieur 6°C, température de bulbe sec de l'air intérieur 20°C), SCOP 4,06, COP 4,25, consommation électrique nominale en chauffage 5,27 kW, dimensions 1697x1350x720 mm, poids 305 kg, niveau sonore 58 dBA, débit d'air 13500 m³/h, nombre maximal d'unités intérieures connectables 29, intervalle de capacité connectable 50 - 200%. (matériau) | 1.000 | 12248248.94 | 12248248.94 |
| mo005 | h | Compagnon professionnel III/CP2 installateur de climatisation. (main-d'œuvre) | 6.740 | 4266.11 | 28753.58 |
| mo104 | h | Ouvrier professionnel II/OP installateur de climatisation. (main-d'œuvre) | 6.740 | 2656.75 | 17906.50 |
| % | % | Frais de chantier des unités d'ouvrage | 2 % | 12294909.02 | 245898.18 |
|  |  | Coûts directs |  |  | 12540807.20 |
