# Casquette d'aluminium, pour conduit de sortie de 125 mm de diamètre extérieur, finition lisse, couleur marron, bavette en plomb de 500x500 mm et fût de raccordement au conduit avec joint

- Propriété du fichier: CYPE INGENIEROS, S.A.
- Format: FIEBDC-3/2002
- Zone géographique: Gabon
- Devise: XAF
- Coûts indirects: 3.00 %
- Frais généraux: 13.00 %
- Bénéfice: 6.00 %
- TVA: 18.00 %

## T Équipements techniques

### TV Climatisation et ventilation

#### TVM Ventilation mécanique pour logements

**TVM180** U Casquette d'aluminium, pour conduit de sortie de 125 mm de diamètre extérieur, finition lisse, couleur marron, bavette en plomb de 500x500 mm et fût de raccordement au conduit avec joint.
Casquette d'aluminium, pour conduit de sortie de 125 mm de diamètre extérieur, finition lisse, couleur marron, bavette en plomb de 500x500 mm et fût de raccordement au conduit avec joint.
Inclut: Implantation. Mise en place.
Critère de métré de projet: Nombre d'unités prévues, selon documentation graphique du Projet.
Critère de mesure de l'ouvrage: On mesurera le nombre d'unités réellement exécutées selon les spécifications du Projet.

| Code | U | Désignation | Quantité | Prix | Montant |
|---|---|---|---|---|---|
| mt42cvc130a | U | Casquette d'aluminium, pour conduit de sortie de 125 mm de diamètre extérieur, finition lisse, couleur marron, bavette en plomb de 500x500 mm et fût de raccordement au conduit avec joint. (matériau) | 1.000 | 103868.53 | 103868.53 |
| mo020 | h | Compagnon professionnel III/CP2 construction. (main-d'œuvre) | 0.170 | 2836.67 | 482.23 |
| mo112 | h | Ouvrier d'exécution I/OE2 construction. (main-d'œuvre) | 0.085 | 1766.29 | 150.13 |
| % | % | Frais de chantier des unités d'ouvrage | 2 % | 104500.89 | 2090.02 |
|  |  | Coûts directs |  |  | 106590.91 |
