# Nappe drainante à excroissances en polyéthylène

- Propriété du fichier: CYPE INGENIEROS, S.A.
- Format: FIEBDC-3/2002
- Zone géographique: Gabon
- Devise: XAF
- Coûts indirects: 3.00 %
- Frais généraux: 13.00 %
- Bénéfice: 6.00 %
- TVA: 18.00 %

**EEB020** m² Nappe drainante à excroissances en polyéthylène, avec des excroissances de 4 mm de hauteur, pour drainage, aération et désolidarisation sous sol céramique ou en pierre naturelle (non compris dans ce prix).
Nappe drainante à excroissances en polyéthylène, avec des excroissances de 4 mm de hauteur, revêtue de géotextile non tissé en polypropylène sur une de ses faces, pour drainage, aération et désolidarisation sous sol céramique ou en pierre naturelle (non compris dans ce prix), fixée au support avec du mortier-colle de prise normale, C1 gris, étendu avec une truelle dentée. Comprend la préparation de la surface support, les découpes, et remplissage des joints avec bande autoadhésive.
Inclut: Découpe et préparation de la nappe drainante. Extension du mortier-colle sur la surface support. Mise en place de la nappe drainante. Scellage des joints.
Critère de métré de projet: Surface mesurée selon documentation graphique du Projet.
Critère de mesure de l'ouvrage: On mesurera la surface réellement exécutée selon les spécifications du Projet.

| Code | U | Désignation | Quantité | Prix | Montant |
|---|---|---|---|---|---|
| mt09mcr021g | kg | Mortier-colle de prise normale, C1 selon NF EN 12004, couleur gris. (matériau) | 2.000 | 242.21 | 484.42 |
| mt15res310a | m² | Nappe drainante à excroissances en polyéthylène, avec des excroissances de 4 mm de hauteur, revêtue de géotextile non tissé en polypropylène sur une de ses faces, fournie en rouleaux de 25 m de longueur. (matériau) | 1.050 | 14807.72 | 15548.11 |
| mt15res315a | m | Ruban autoadhésif, de 90 mm de largeur, fournie en rouleaux de 30 m de longueur. (matériau) | 0.600 | 4648.84 | 2789.30 |
| mo029 | h | Compagnon professionnel III/CP2 poseur de lames imperméabilisantes. (main-d'œuvre) | 0.090 | 2657.77 | 239.20 |
| mo067 | h | Ouvrier professionnel II/OP poseur de lames imperméabilisantes. (main-d'œuvre) | 0.090 | 1680.46 | 151.24 |
| % | % | Coûts directs complémentaires | 2 % | 19212.27 | 384.25 |
|  |  | Coûts directs |  |  | 19596.52 |
