# Isolation thermique dans les murs à double couche de maçonnerie

- Propriété du fichier: CYPE INGENIEROS, S.A.
- Format: FIEBDC-3/2002
- Zone géographique: Gabon
- Devise: XAF
- Coûts indirects: 3.00 %
- Frais généraux: 13.00 %
- Bénéfice: 6.00 %
- TVA: 18.00 %

**FIU010** m² Isolation thermique dans les murs à double couche de maçonnerie, en remplissant l'intérieur de la lame d'air de 50 mm d'épaisseur moyenne, par injection, depuis l'intérieur, de mousse de polyuréthane de faible densité, de 12 à 18 kg/m³ et conductivité thermique 0,038 W/(mK).
Isolation thermique dans les murs à double couche de maçonnerie, en remplissant l'intérieur de la lame d'air de 50 mm d'épaisseur moyenne, par injection, depuis l'intérieur, de mousse de polyuréthane de faible densité, de 12 à 18 kg/m³ et conductivité thermique 0,038 W/(mK).
Inclut: Réalisation des trous dans le parement. Protection des éléments du contour qui pourraient être affectés durant les travaux d'injection. Injection de l'isolant. Bouchage des trous. Nettoyage final.
Critère de métré de projet: Surface mesurée selon documentation graphique du Projet.
Critère de mesure de l'ouvrage: On mesurera la surface réellement exécutée selon les spécifications du Projet.

| Code | U | Désignation | Quantité | Prix | Montant |
|---|---|---|---|---|---|
| mt16pop020b | m² | Mousse de polyuréthane injectée "in situ", densité de 12 à 18 kg/m³ et conductivité thermique 0,038 W/(mK), selon NF EN 14315-1; pour le remplissage d'une lame d'air de 50 mm d'épaisseur moyenne, dans des murs double couche de maçonnerie. (matériau) | 1.000 | 2775.12 | 2775.12 |
| mt09moe080a | kg | Mortier de ciment, couleur grise, composé de ciment, granulats sélectionnés et d'additifs, type GP CSIII W2 selon NF EN 998-1. (matériau) | 0.600 | 142.15 | 85.29 |
| mq08mpa040 | h | Machine à injecter l'isolant dans des lames d'air. (matériel) | 0.080 | 5895.74 | 471.66 |
| mo030 | h | Compagnon professionnel III/CP2 poseur d'isolants en vrac ou en mousse. (main-d'œuvre) | 0.108 | 2836.67 | 306.36 |
| mo068 | h | Ouvrier professionnel II/OP poseur d'isolants en vrac ou en mousse. (main-d'œuvre) | 0.108 | 1808.49 | 195.32 |
| % | % | Frais de chantier des unités d'ouvrage | 2 % | 3833.75 | 76.68 |
|  |  | Coûts directs |  |  | 3910.43 |
